# Bordure métallique en acier galvanisé

- Propriété du fichier: CYPE Ingenieros S.A.
- Format: FIEBDC-3/2016
- Logiciel: Générateur de prix de la construction. CYPE Ingenieros, S.A.
- Date: 23/09/2024
- Zone géographique: République du Congo
- Devise: XAF
- Coûts indirects: 3 %
- Frais généraux: 13 %
- Bénéfice: 6 %
- TVA: 18 %

## V Voiries

### VB Bordures et rigoles

#### VBA Acier

**VBA020** m Bordure métallique en acier galvanisé.
Réalisation d'une bordure et d'une limite de revêtement via pièces souples de tôle lisse en acier galvanisé de 16 à 20 microns, de 100 mm de hauteur, 2,0 mm d'épaisseur, finition naturelle, disposées linéairement en se superposant et unies entre elles avec languettes d'ancrage, fixées au terrain avec piquets métalliques. Comprend l'implantation, l'excavation manuelle du terrain, les découpes, languettes d'ancrage et piquets métalliques pour fixation au terrain, la résolution des assemblages entre pièces, la résolution des coins, le remblayage et le compactage du terrain contigu au bord déjà placé, nettoyage et l'élimination du matériau excédant.
Inclut: Préparation du terrain. Excavation de la tranchée. Introduction des pièces de bord dans la tranchée. Union entre pièces de bord. Résolution des coins. Remplissage de la tranchée et compactage du terrain. Nettoyage et suppression du matériau excédant.
Critère pour le métré: Longueur mesurée selon documentation graphique du Projet.
Critère pour le mémoire: On mesurera la longueur réellement exécutée selon les spécifications du Projet.

| Code | U | Désignation | Quantité | Prix | Montant |
|---|---|---|---|---|---|
| mt18bme040a | m | Bordure métallique en pièces souples de tôle lisse en acier galvanisé de 16 à 20 microns, de 100 mm de hauteur, 2 mm d'épaisseur, finition naturelle, disposées linéairement en se superposant et unies entre elles avec languettes d'ancrage, fixées au terrain avec piquets métalliques, y compris languettes d'ancrage et piquets métalliques pour fixation au terrain. (matériau) | 1.05 | 6637.83 | 6969.722 |
| mo041 | h | Compagnon professionnel III/CP2 VRD espaces publics. (main-d'œuvre) | 0.383 | 2380.68 | 911.800 |
| % | % | Frais de chantier des unités d'ouvrage | 2 % | 7881.522 | 157.630 |
|  |  | Coûts directs |  |  | 8039.152 |
