# Bordure en bois

- Propriété du fichier: CYPE Ingenieros S.A.
- Format: FIEBDC-3/2016
- Logiciel: Générateur de prix de la construction. CYPE Ingenieros, S.A.
- Date: 23/09/2024
- Zone géographique: République du Congo
- Devise: XAF
- Coûts indirects: 3 %
- Frais généraux: 13 %
- Bénéfice: 6 %
- TVA: 18 %

## V Voiries

### VB Bordures et rigoles

#### VBB Bois

**VBB010** m Bordure en bois.
Bord en bois de pin maritime (Pinus pinaster), de 18x6 cm de section, couleur marron, traité en autoclave par la méthode Bethell, avec classe d'emploi 4 selon NF EN 335, avec arêtes arrondies dans la face supérieure, fixé horizontalement sur base de béton massif BCN: CPJ-CEM II/A 32,5 - P - B 20 - 15/25 - E: 1 - NA - P 18-305 de 20 cm d'épaisseur et 10 cm de largeur de chaque côté du bord, coulage depuis le camion, extension et vibrage, avec finition lissée à la règle, selon les pentes du projet et placé sur plateforme avec indice CBR > 5 (California Bearing Ratio), non comprise dans ce prix. Comprend les éléments d'ancrage et le nettoyage.
Inclut: Implantation des alignements et des niveaux. Coulage et extension du béton en lit d'appui. Présentation, aplomb et nivellement. Fixation du bord de bois sur la base.
Critère pour le métré: Longueur mesurée selon documentation graphique du Projet.
Critère pour le mémoire: On mesurera la longueur réellement exécutée selon les spécifications du Projet.

| Code | U | Désignation | Quantité | Prix | Montant |
|---|---|---|---|---|---|
| mt10hmf040qaeg | m³ | Béton non armé prêt à l'emploi BCN: CPJ-CEM II/A 32,5 - P - B 20 - 15/25 - E: 1 - NA - P 18-305. (matériau) | 0.062 | 67704.86 | 4197.701 |
| mt18jbf010a | m | Bord en bois de pin maritime (Pinus pinaster), finition brossée, de 18x6 cm de section et 122 cm de longueur, couleur marron, avec arêtes arrondies dans la face supérieure, traité en autoclave par la méthode Bethell, avec classe d'emploi 4 selon NF EN 335. (matériau) | 1.2 | 8463.49 | 10156.188 |
| mt18mva085b | U | Cheville expansive métallique et tire-fond, pour la fixation d'éléments en bois sur un support de base en béton. (matériau) | 1 | 686.23 | 686.230 |
| mo041 | h | Compagnon professionnel III/CP2 VRD espaces publics. (main-d'œuvre) | 0.304 | 2380.68 | 723.727 |
| mo087 | h | Ouvrier professionnel II/OP VRD espaces publics. (main-d'œuvre) | 0.347 | 1526.36 | 529.647 |
| % | % | Frais de chantier des unités d'ouvrage | 2 % | 16293.493 | 325.870 |
|  |  | Coûts directs |  |  | 16619.363 |

Déchets:
- pose: mt10hmf040qaeg Béton non armé prêt à l'emploi BCN: CPJ-CEM II/A 32,5 - P - B 20 - 15/25 - E: 1 - NA - P 18-305; facteur de déchet 0.00140846
- pose: mt18jbf010a; facteur de déchet 0.00840669
- pose: mt18mva085b Cheville expansive métallique et tire-fond, pour la fixation d'éléments en bois sur un support de base en béton; facteur de déchet 0.00252381

## Ressources

**mt10hmf040qaeg** m³ Béton non armé prêt à l'emploi BCN: CPJ-CEM II/A 32,5 - P - B 20 - 15/25 - E: 1 - NA - P 18-305
Données techniques: Coût énergétique 1840.000 MJ; Émission de CO2 230.000 kg; Code CED 17 01 01; Masse de l'élément 2300 kg; Volume 1.533333 m3

**mt18jbf010a** m Bord en bois de pin maritime (Pinus pinaster)
Données techniques: Coût énergétique 361.731 MJ; Émission de CO2 -11.005 kg; Code CED 17 02 01; Masse de l'élément 5.83 kg; Volume 0.0053 m3
Déchets:
- emballage: re170203 Plastique. (composant de déchet); quantité 0.003 kg; Code CED 17 02 03; Masse de l'élément 1 kg; Volume 0.001667 m3

**mt18mva085b** U Cheville expansive métallique et tire-fond, pour la fixation d'éléments en bois sur un support de base en béton
Données techniques: Coût énergétique 0.258 MJ; Émission de CO2 0.015 kg; Code CED 17 04 05; Masse de l'élément 0.021 kg; Volume 0.00001 m3
Déchets:
- emballage: re150101 Emballages en papier et en carton. (composant de déchet); quantité 0.002 kg; Code CED 15 01 01; Masse de l'élément 1 kg; Volume 0.001333 m3
- emballage: re170203 Plastique; quantité 0.001 kg
