# Base granulaire

- Propriété du fichier: CYPE Ingenieros S.A.
- Format: FIEBDC-3/2016
- Logiciel: Générateur de prix de la construction. CYPE Ingenieros, S.A.
- Date: 23/09/2024
- Zone géographique: République du Congo
- Devise: XAF
- Coûts indirects: 3 %
- Frais généraux: 13 %
- Bénéfice: 6 %
- TVA: 18 %

## V Voiries

### VP Revêtement de sols extérieurs

#### VPP Préparation du terrain

**VPP010** m³ Base granulaire.
Base granulaire avec grave de carrière en pierre calcaire, Ø40/70 mm, et compactage au 98% du Proctor Modifié avec des moyens mécaniques, en couches de 30 cm d'épaisseur, jusqu'à atteindre une densité sèche supérieure ou égale à au 98% du Proctor Modifié de celle maximale obtenue à l'essai Proctor Modifié, pour amélioration des propriétés résistantes du terrain.
Critère d'évaluation économique: Le prix ne comprend pas la réalisation de l'essai Proctor Modifié.
Inclut: Transport et décharge du matériau au pied du talus. Extension du matériau en couches d'épaisseur uniforme. Humidification ou assèchement de chaque couche. Compactage.
Critère pour le métré: Volume mesuré sur les plans des profils transversaux du Projet, qui définissent le mouvement des terres à réaliser sur chantier.
Critère pour le mémoire: On mesurera, en profil compacté, le volume réellement exécuté selon les spécifications du Projet, sans inclure les augmentations par excès d'excavation non autorisés.

| Code | U | Désignation | Quantité | Prix | Montant |
|---|---|---|---|---|---|
| mt01are010a | m³ | Grave de carrière de pierre calcaire, de 40 à 70 mm de diamètre. (matériau) | 2.1 | 12477.59 | 26202.939 |
| mq02rot030b | h | Compacteur tandem autopropulsé, de 63 kW, de 9,65 t, largeur de travail 168 cm. (matériel) | 0.11 | 22852.43 | 2513.767 |
| mq04dua020b | h | Dumper à décharge frontale de 2 t de charge utile. (matériel) | 0.11 | 5166.88 | 568.357 |
| mq02cia020j | h | Camion citerne, de 8 m³ de capacité. (matériel) | 0.011 | 59171.48 | 650.886 |
| mo113 | h | Ouvrier d'exécution I/OE1 construction. (main-d'œuvre) | 0.259 | 1468.69 | 380.391 |
| % | % | Frais de chantier des unités d'ouvrage | 2 % | 30316.340 | 606.327 |
|  |  | Coûts directs |  |  | 30922.667 |

Déchets:
- pose: mt01are010a Grave de carrière de pierre calcaire, de 40 à 70 mm de diamètre; facteur de déchet 0.00779798

## Ressources

**mt01are010a** m³ Grave de carrière de pierre calcaire, de 40 à 70 mm de diamètre
Données techniques: Coût énergétique 146.250 MJ; Émission de CO2 7.800 kg; Code CED 01 04 08; Masse de l'élément 1950 kg; Volume 1.3 m3
