# Collecteur enterré en polyester

- Propriété du fichier: CYPE Ingenieros S.A.
- Format: FIEBDC-3/2016
- Logiciel: Générateur de prix de la construction. CYPE Ingenieros, S.A.
- Date: 23/09/2024
- Zone géographique: République du Congo
- Devise: XAF
- Coûts indirects: 3 %
- Frais généraux: 13 %
- Bénéfice: 6 %
- TVA: 18 %

## X Réseaux divers

### XA Évacuation de l'eau

#### XAC Collecteurs

**XAC040** m Collecteur enterré en polyester.
Collecteur enterré dans le terrain non agressif, constitué de tube en polyester renforcé de fibre de verre (PRFV), diamètre nominal 400 mm, rigidité annulaire nominale 5 kN/m², et section circulaire, avec une pente minimale de 1,00% pour l'évacuation des eaux résiduelles et 0,50% pour l'évacuation des eaux pluviales, pour conduite d'assainissement sans pression, placé sur lit de sable de 10 cm d'épaisseur, dûment compacté et nivelé avec une pilonneuse vibrante à guidage manuel, remblai latéral compacté et remblai postérieur avec le même sable jusqu'à 30 cm au-dessus de la génératrice supérieure. Comprend, le manchon avec joint en EPDM à une extrémité du tube, le lubrifiant pour montage, les accessoires et les pièces spéciales.
Critère d'évaluation économique: Le prix comprend les équipements, la machinerie et les matériels nécessaires pour le déplacement et la disposition des éléments sur chantier, mais il ne comprend ni l'excavation ni le remblai proprement dit.
Inclut: Implantation du parcours du collecteur. Présentation à sec des tubes. Déversement du sable dans le fond de la tranchée. Descente et mise en place des tubes dans le fond de la tranchée. Montage, connexion et contrôle de son bon fonctionnement. Exécution du remblai enveloppe.
Critère pour le métré: Longueur mesurée en projection horizontale, entre entre les faces intérieures des coffrets ou des autres éléments de liaison, selon documentation graphique du Projet.
Critère pour le mémoire: On mesurera, en projection horizontale, la longueur réellement exécutée selon les spécifications du Projet, entre les faces intérieures des coffres ou des autres éléments de liaison, y compris les tronçons occupés par des pièces spéciales.

| Code | U | Désignation | Quantité | Prix | Montant |
|---|---|---|---|---|---|
| mt11ade010aa | m | Tube pour assainissement en polyester renforcé de fibre de verre (PRFV), fabriqué par centrifugation, diamètre nominal 400 mm, diamètre extérieur 427 mm, diamètre intérieur 410 mm, rigidité annulaire nominale 5 kN/m², selon NF EN 14364, pression nominale 1 atm, longueur nominale 6 m, y compris le manchon avec joint en EPDM à une extrémité du tube. (matériau) | 1.05 | 73655.3 | 77338.065 |
| mt11ade100a | kg | Lubrifiant pour union via un joint élastique de tubes et d'accessoires. (matériau) | 0.007 | 18450.55 | 129.154 |
| mt01ara010a | m³ | Sable avec granulométrie de 0 à 5 mm de diamètre, propre. (matériau) | 0.541 | 9516.24 | 5148.286 |
| mq04cag010b | h | Camion grue jusqu'à 10 t de charge maximale. (matériel) | 0.119 | 31213.08 | 3714.357 |
| mq01ret020b | h | Rétro chargeuse sur pneus, de 70 kW. (matériel) | 0.075 | 20355.39 | 1526.654 |
| mq02rop020 | h | Pilonneuse vibrante à guidage manuel, de 80 kg, avec plaque de 30x30 cm. (matériel) | 0.446 | 1950.82 | 870.066 |
| mo041 | h | Compagnon professionnel III/CP2 VRD espaces publics. (main-d'œuvre) | 0.337 | 2380.68 | 802.289 |
| mo087 | h | Ouvrier professionnel II/OP VRD espaces publics. (main-d'œuvre) | 0.162 | 1526.36 | 247.270 |
| % | % | Frais de chantier des unités d'ouvrage | 2 % | 89776.141 | 1795.523 |
|  |  | Coûts directs |  |  | 91571.664 |

Déchets:
- pose: mt11ade010aa; facteur de déchet 0.0165
- pose: mt01ara010a Sable avec granulométrie de 0 à 5 mm de diamètre, propre; facteur de déchet 0.003

## Ressources

**mt11ade010aa** m Tube pour assainissement en polyester renforcé de fibre de verre (PRFV)
Données techniques: Coût énergétique 2460.752 MJ; Émission de CO2 122.174 kg; Code CED 17 02 03; Masse de l'élément 25.4 kg; Volume 0.042333 m3

**mt01ara010a** m³ Sable avec granulométrie de 0 à 5 mm de diamètre, propre
Données techniques: Coût énergétique 146.250 MJ; Émission de CO2 7.800 kg; Code CED 01 04 09; Masse de l'élément 1950 kg; Volume 1.21875 m3
