# Buse bubbler

- Propriété du fichier: CYPE Ingenieros S.A.
- Format: FIEBDC-3/2016
- Logiciel: Générateur de prix de la construction. CYPE Ingenieros, S.A.
- Date: 23/09/2024
- Zone géographique: République du Congo
- Devise: XAF
- Coûts indirects: 3 %
- Frais généraux: 13 %
- Bénéfice: 6 %
- TVA: 18 %

## X Réseaux divers

### XD Distribution d'eau

#### XDA Arrosage

**XDA080** U Buse bubbler.
Buse bubbler de surface, de 1/2" de diamètre, constituée de buse à compensation de pression, en laiton, adaptateur de buse et tube en acier galvanisé. Comprend les accessoires de connexion à la tuyauterie d'approvisionnement et de distribution. Totalement montée, connectée et testée.
Inclut: Installation dans le terrain et connexion hydraulique à la tuyauterie d'approvisionnement et distribution. Nettoyage hydraulique de l'unité. Ajustement du débit d'eau.
Critère pour le métré: Nombre d'unités prévues, selon documentation graphique du Projet.
Critère pour le mémoire: On mesurera le nombre d'unités réellement exécutées selon les spécifications du Projet.

| Code | U | Désignation | Quantité | Prix | Montant |
|---|---|---|---|---|---|
| mt48wwg210a | U | Tube en acier galvanisé, de 1 m de longueur, connexion de 1/2" de diamètre. (matériau) | 1 | 3897.45 | 3897.450 |
| mt48wwg220a | U | Adaptateur pour buse, en ABS, connexion de 1/2" de diamètre. (matériau) | 1 | 1117.22 | 1117.220 |
| mt48inu010a | U | Buse à compensation de pression, en laiton, connexion de 1/2" de diamètre. (matériau) | 1 | 2195.93 | 2195.930 |
| mt37tpj023ca | U | Collier de prise en charge en PP avec deux vis, pour tube de 32 mm de diamètre extérieur, avec prise pour connexion filetée de 1/2" de diamètre, PN=16 atm, avec joints élastiques en EPDM, selon NF EN ISO 15874-3. (matériau) | 1 | 2322.8 | 2322.800 |
| mo008 | h | Compagnon professionnel III/CP2 plombier. (main-d'œuvre) | 0.128 | 2446.3 | 313.126 |
| mo107 | h | Ouvrier professionnel II/OP plombier. (main-d'œuvre) | 0.128 | 1523.45 | 195.002 |
| % | % | Frais de chantier des unités d'ouvrage | 2 % | 10041.528 | 200.831 |
|  |  | Coûts directs |  |  | 10242.359 |

Déchets:
- pose: mt37tpj023ca; facteur de déchet 0.0275

## Ressources

**mt37tpj023ca** U Collier de prise en charge en PP avec deux vis
Données techniques: Coût énergétique 36.833 MJ; Émission de CO2 1.858 kg; Code CED 17 02 03; Masse de l'élément 0.38 kg; Volume 0.000633 m3
Déchets:
- emballage: re150101 Emballages en papier et en carton. (composant de déchet); quantité 0.035 kg; Code CED 15 01 01; Masse de l'élément 1 kg; Volume 0.001333 m3
