# Tableau basse tension

- Propriété du fichier: CYPE Ingenieros S.A.
- Format: FIEBDC-3/2016
- Logiciel: Générateur de prix de la construction. CYPE Ingenieros, S.A.
- Date: 23/09/2024
- Zone géographique: République du Congo
- Devise: XAF
- Coûts indirects: 3 %
- Frais généraux: 13 %
- Bénéfice: 6 %
- TVA: 18 %

## X Réseaux divers

### XE Électricité

#### XEP Postes de transformation

**XEP040** U Tableau basse tension.
Tableau basse tension avec sectionnement en tête avec des platines glissantes, à 4 sorties avec une base porte-fusible verticale tripolaire déconnectable en charge. Comprend les accessoires nécessaires à une installation correcte.
Inclut: Montage, connexion et contrôle de son bon fonctionnement.
Critère pour le métré: Nombre d'unités prévues, selon documentation graphique du Projet.
Critère pour le mémoire: On mesurera le nombre d'unités réellement exécutées selon les spécifications du Projet.

| Code | U | Désignation | Quantité | Prix | Montant |
|---|---|---|---|---|---|
| mt35abt010 | U | Tableau basse tension avec sectionnement en tête avec des platines glissantes, de 440 V de tension assignée, 1600 A d'intensité nominale, 580x300x1810 mm, à 4 sorties avec une base porte-fusible verticale tripolaire déconnectable en charge jusqu'à 1260 A d'intensité nominale. (matériau) | 1 | 1156380.12 | 1156380.120 |
| mo003 | h | Compagnon professionnel III/CP2 électricien. (main-d'œuvre) | 2.554 | 2446.3 | 6247.850 |
| mo102 | h | Ouvrier professionnel II/OP électricien. (main-d'œuvre) | 2.554 | 1523.45 | 3890.891 |
| % | % | Frais de chantier des unités d'ouvrage | 2 % | 1166518.861 | 23330.377 |
|  |  | Coûts directs |  |  | 1189849.238 |
