# Isolation thermique de foyer ou de hotte de cheminée

- Propriété du fichier: CYPE INGENIEROS, S.A.
- Format: FIEBDC-3/2002
- Zone géographique: République du Congo
- Devise: XAF
- Coûts indirects: 3.00 %
- Frais généraux: 13.00 %
- Bénéfice: 6.00 %
- TVA: 18.00 %

## F Aménagements et finitions

### FI Isolations intérieures

#### FIE Cheminées et foyers

**FIE010** m² Isolation thermique de foyer ou de hotte de cheminée.
Isolation thermique de foyer ou de hotte de cheminée, avec panneau en laine de roche, Rocflam "ISOVER", de 30 mm d'épaisseur, revêtu sur une de ses faces par un film d'aluminium, selon NF EN 13162. Mise en place: bord à bord, avec des fixations mécaniques.
Inclut: Nettoyage et préparation de la surface support. Implantation et découpe de l'isolant. Mise en place de l'isolant. Fixation de l'isolant.
Critère pour le métré: Surface mesurée selon documentation graphique du Projet.
Critère pour le mémoire: On mesurera la surface réellement exécutée selon les spécifications du Projet.

| Code | U | Désignation | Quantité | Prix | Montant |
|---|---|---|---|---|---|
| mt16lri050a | m² | Panneau en laine de roche, Rocflam "ISOVER", de 30 mm d'épaisseur, revêtu sur une de ses faces par un film d'aluminium, selon NF EN 13162, Euroclasse A1 de réaction au feu selon NF EN 13501-1, d'application comme isolation thermique et acoustique, et protection préventive face aux feux de foyers et de hottes de cheminées ou d'extracteurs de fumées. (matériau) | 1.050 | 18284.62 | 19198.85 |
| mt16aaa020ac | U | Fixation mécanique pour panneaux isolants de laine minérale, placés directement sur la surface support. (matériau) | 6.667 | 111.33 | 742.24 |
| mo054 | h | Compagnon professionnel III/CP2 poseur d'isolants rigides ou flexibles. (main-d'œuvre) | 0.116 | 2550.71 | 295.88 |
| mo101 | h | Ouvrier professionnel II/OP poseur d'isolants rigides ou flexibles. (main-d'œuvre) | 0.116 | 1591.51 | 184.62 |
| % | % | Frais de chantier des unités d'ouvrage | 2 % | 20421.59 | 408.43 |
|  |  | Coûts directs |  |  | 20830.02 |
