# Unité intérieure d'air conditionné, de plafond avec distribution non gainée

- Propriété du fichier: CYPE INGENIEROS, S.A.
- Format: FIEBDC-3/2002
- Zone géographique: République du Congo
- Devise: XAF
- Coûts indirects: 3.00 %
- Frais généraux: 13.00 %
- Bénéfice: 6.00 %
- TVA: 18.00 %

## T Équipements techniques

### TV Climatisation et ventilation

#### TVL Système Mitsubishi Electric à débit de réfrigérant variable

**TVL080** U Unité intérieure d'air conditionné, de plafond avec distribution non gainée.
Unité intérieure d'air conditionné, de plafond, avec distribution non gainable, système air-air multisplit, avec débit variable de réfrigérant, pour gaz R-410A, gamme City Multi, modèle PCFY-P40VKM-E "MITSUBISHI ELECTRIC", puissance frigorifique nominale 4,5 kW (température de bulbe sec de l'air intérieur 27°C, température de bulbe humide de l'air intérieur 19°C), puissance calorifique nominale 5 kW (température de bulbe sec de l'air intérieur 20°C), consommation électrique nominale en refroidissement 0,04 kW, consommation électrique nominale en chauffage 0,04 kW, de 230x960x680 mm, poids 24 kg, avec ventilateur à 4 vitesses, ajustement automatique de la vitesse du ventilateur, pression sonore à faible vitesse 29 dBA, débit d'air à vitesse élevée 13 m³/min et prise d'air extérieur (jusqu'à 20% du débit d'air nominal). Régulation: contrôle à distance par câble, connectable au bus M-Net, modèle PAR-U02MEDA-J.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mee240a | U | Unité intérieure d'air conditionné, de plafond, avec distribution non gainable, système air-air multisplit, avec débit variable de réfrigérant, pour gaz R-410A, gamme City Multi, modèle PCFY-P40VKM-E "MITSUBISHI ELECTRIC", puissance frigorifique nominale 4,5 kW (température de bulbe sec de l'air intérieur 27°C, température de bulbe humide de l'air intérieur 19°C), puissance calorifique nominale 5 kW (température de bulbe sec de l'air intérieur 20°C), consommation électrique nominale en refroidissement 0,04 kW, consommation électrique nominale en chauffage 0,04 kW, de 230x960x680 mm, poids 24 kg, avec ventilateur à 4 vitesses, ajustement automatique de la vitesse du ventilateur, pression sonore à faible vitesse 29 dBA, débit d'air à vitesse élevée 13 m³/min et prise d'air extérieur (jusqu'à 20% du débit d'air nominal). (matériau) | 1.000 | 2009017.87 | 2009017.87 |
| mt42mee810a | U | Contrôle à distance par câble, connectable au bus M-Net, modèle PAR-U02MEDA-J "MITSUBISHI ELECTRIC", 140x25x120 mm, avec écran tactile LCD rétro-illuminé avec matrice de points, indicateur de l'état de fonctionnement avec LED multicolore configurable (10 couleurs disponibles), sonde de température ambiante, fonction de double température de consigne, fonction marche/arrêt, et 8 actions programmables pour chaque jour de la semaine. (matériau) | 1.000 | 304024.95 | 304024.95 |
| mt35aia090aa | m | Tube rigide en PVC, branchable, courbable à chaud, de couleur noire, de 16 mm de diamètre nominal, pour climatisation fixe en surface. Résistance à la compression 1250 N, résistance à l'impact 2 joules, température de travail -5°C jusqu'à 60°C, avec degré de protection IP547 selon NF EN 60529, propriétés électriques: isolant, non propagateur de la flamme. Selon NF EN 61386-1 et NF EN 61386-22. Comprend les colliers, les éléments de fixation et les accessoires (courbes, manchons, tés, coudes et courbes flexibles). (matériau) | 3.000 | 1055.03 | 3165.09 |
| mt42mee760 | m | Câble bus de communications, à 2 fils, de 0,5 mm² de section par fil. (matériau) | 3.000 | 2628.46 | 7885.38 |
| mo005 | h | Compagnon professionnel III/CP2 installateur de climatisation. (main-d'œuvre) | 1.161 | 2550.71 | 2961.37 |
| mo104 | h | Ouvrier professionnel II/OP installateur de climatisation. (main-d'œuvre) | 1.161 | 1588.48 | 1844.23 |
| % | % | Frais de chantier des unités d'ouvrage | 2 % | 2328898.89 | 46577.98 |
|  |  | Coûts directs |  |  | 2375476.87 |
