# Barrette en béton armé, sans boues

- Propriété du fichier: CYPE INGENIEROS, S.A.
- Format: FIEBDC-3/2002
- Zone géographique: République du Congo
- Devise: XAF
- Coûts indirects: 3.00 %
- Frais généraux: 13.00 %
- Bénéfice: 6.00 %
- TVA: 18.00 %

## G Structure et gros oeuvre

### GF Fondations

#### GFB Barrettes

**GFB020** m² Barrette en béton armé, sans boues.
Barrette en béton armé "PANTALLAX", de 26 cm d'épaisseur, avec une largeur de 80 à 300 cm et allant jusqu'à 6 m de profondeur, ou jusqu'à rencontrer de la roche ou des couches dures de terrain, dans un terrain cohésif stable sans rejet dans le SPT, sans utilisation de boues thixotropiques; réalisé avec béton prêt à l'emploi BCN: CPJ-CEM II/A 32,5 - Fl - B 30 - 5/15 - E: 2a - BA - destiné à être pompé - P 18-305, coulage depuis le camion, bétonné en continu à sec à l'aide d'un tube plongeur, et acier Fe E 500, avec une quantité approximative de 30 kg/m². Comprend le fil de fer à lier et les séparateurs.
Critère d'évaluation économique: Le prix comprend le ferraillage de l'armature (coupe, façonnage et assemblage des éléments) sur l'aire de ferraillage en chantier et la pose en coffrage sur site.
Inclut: Excavation et extraction des terres. Mise en place de l'armature. Mise en place du tube plongeur. Coulage et compactage du béton.
Critère pour le métré: Surface mesurée selon documentation graphique du Projet.
Critère pour le mémoire: On mesurera la surface réellement exécutée selon les spécifications du Projet.

| Code | U | Désignation | Quantité | Prix | Montant |
|---|---|---|---|---|---|
| mt07aco020j | U | Séparateur homologué pour parois moulées. (matériau) | 2.000 | 81.14 | 162.28 |
| mt07aco055e | kg | Barres en acier haute adhérence, Fe E 500, de divers diamètres. (matériau) | 31.500 | 754.62 | 23770.53 |
| mt08var050 | kg | Fil de fer galvanisé pour attacher, de 1,30 mm de diamètre. (matériau) | 0.330 | 1090.20 | 359.77 |
| mt10haf040vbga | m³ | Béton prêt à l'emploi BCN: CPJ-CEM II/A 32,5 - Fl - B 30 - 5/15 - E: 2a - BA - destiné à être pompé - P 18-305. (matériau) | 0.330 | 84742.72 | 27965.10 |
| mq03pae060am | h | Matériel pour excavation d'une paroi moulée de 26 cm d'épaisseur et jusqu'à 6 m de profondeur, excavation sans utilisation de boues thixotropiques, en terrain cohésif stable sans rejet dans le SPT. (matériel) | 0.495 | 28614.00 | 14163.93 |
| mq07gte010c | h | Grue autopropulsée à bras télescopique avec une capacité d'élévation de 30 t et 27 m de hauteur maximale de travail. (matériel) | 0.100 | 36868.04 | 3686.80 |
| op00ciz020 |  | Cisaille pour barres à haute adhérence en acier. | 1.000 | 0.00 | 0.00 |
| op00ata010 |  | Pince à ligaturer. | 1.000 | 0.00 | 0.00 |
| au00auh020 |  | Rigole pour le coulage du béton. | 1.000 | 0.00 | 0.00 |
| au00auh050 |  | Tube plongeur. | 1.000 | 0.00 | 0.00 |
| mo043 | h | Compagnon professionnel III/CP2 ferrailleur. (main-d'œuvre) | 0.307 | 2583.24 | 793.05 |
| mo090 | h | Ouvrier professionnel II/OP ferrailleur. (main-d'œuvre) | 0.421 | 1655.10 | 696.80 |
| mo045 | h | Compagnon professionnel III/CP2 bétonneur. (main-d'œuvre) | 0.084 | 2583.24 | 216.99 |
| mo092 | h | Ouvrier professionnel II/OP bétonneur. (main-d'œuvre) | 0.337 | 1655.10 | 557.77 |
| % | % | Frais de chantier des unités d'ouvrage | 2 % | 72373.02 | 1447.46 |
|  |  | Coûts directs |  |  | 73820.48 |
