# Regard de pompage préfabriqué, "EBARA"

- Propriété du fichier: CYPE INGENIEROS, S.A.
- Format: FIEBDC-3/2002
- Zone géographique: République du Congo
- Devise: XAF
- Coûts indirects: 3.00 %
- Frais généraux: 13.00 %
- Bénéfice: 6.00 %
- TVA: 18.00 %

## A VRD et aménagements extérieurs

### AA Assainissement

#### AAB Regards

**AAB050** U Regard de pompage préfabriqué, "EBARA".
Regard en polyéthylène haute densité, pour assainissement, modèle MINI RIGHT 75 MA "EBARA", de 51x43x63,5 cm, avec sortie normalisée de PVC de 50 mm, entrée de 100 mm, entrée supplémentaire, système d'ouverture avec couvercle pivotant pour les interventions sans démontage, couvercle étanche avec joint torique et une capacité de 100 litres, avec une pompe submersible portable, construite en acier inoxydable, pour dénoyage des eaux vannes avec corps en suspension ou filamenteux, modèle RIGHT 75 MA, d'une puissance de 0,55 kW, pour une hauteur maximale en immersion de 10 m, température maximale du liquide conduit 50°C et taille maximale de passage des solides 35 mm, corps d'impulsion, impulseur, carcasse et couvercle moteur d'acier inoxydable AISI 304, axe moteur d'acier inoxydable AISI 303, double fermeture dans lame d'huile, le supérieur de charbon/céramique/NBR et l'inférieur de SiC/SiC/NBR, moteur asynchrone à 2 pôles, isolation classe F, protection IP68, pour alimentation monophasée à 230 V et 50 Hz de fréquence, condensateur et protection thermo-ampèremétrique à réarmement automatique incorporés, avec régulateur de niveau incorporé et câble électrique de connexion de 5 mètres avec prise de type shuko, sur dallage en béton massif BCN: CPJ-CEM II/A 32,5 - TP - B 20 - 15/25 - E: 1 - NA - P 18-305 de 15 cm d'épaisseur, avec une pompe submersible portable, construite en acier inoxydable, pour dénoyage des eaux vannes avec corps en suspension ou filamenteux, modèle RIGHT 75 MA, d'une puissance de 0,55 kW, pour une hauteur maximale en immersion de 10 m, température maximale du liquide conduit 50°C et taille maximale de passage des solides 35 mm, corps d'impulsion, impulseur, carcasse et couvercle moteur d'acier inoxydable AISI 304, axe moteur d'acier inoxydable AISI 303, double fermeture dans lame d'huile, le supérieur de charbon/céramique/NBR et l'inférieur de SiC/SiC/NBR, moteur asynchrone à 2 pôles, isolation classe F, protection IP68, pour alimentation monophasée à 230 V et 50 Hz de fréquence, condensateur et protection thermo-ampèremétrique à réarmement automatique incorporés, avec régulateur de niveau incorporé et câble électrique de connexion de 5 mètres avec prise de type shuko, et conduite d'impulsion d'eaux usées réalisée avec tuyau en PVC pour 10 atm de pression avec extrémité évasée pour union collée. Comprend les accessoires, les liaisons et les pièces spéciales pour l'installation de la pompe et sa connexion aux réseaux électriques et d'assainissement.
Critère d'évaluation économique: Le prix ne comprend ni l'excavation ni le remblai de l'arrière.
Inclut: Implantation. Coulage et compactage du béton pour la réalisation du dallage. Mise en place du regard préfabriqué. Exécution des trous ou utilisation des existants pour la connexion des collecteurs au regard. Connexion des collecteurs au regard. Mise en place du couvercle et des accessoires. Connexion au réseau électrique. Connexion au réseau d'assainissement.
Critère pour le métré: Nombre d'unités prévues, selon documentation graphique du Projet.
Critère pour le mémoire: On mesurera le nombre d'unités réellement exécutées selon les spécifications du Projet.

| Code | U | Désignation | Quantité | Prix | Montant |
|---|---|---|---|---|---|
| mt10hmf040qaed | m³ | Béton non armé prêt à l'emploi BCN: CPJ-CEM II/A 32,5 - TP - B 20 - 15/25 - E: 1 - NA - P 18-305. (matériau) | 0.114 | 69562.60 | 7930.14 |
| mt11ape010a | U | Regard en polyéthylène haute densité, pour assainissement, modèle MINI RIGHT 75 MA "EBARA", de 51x43x63,5 cm, avec sortie normalisée de PVC de 50 mm, entrée de 100 mm, entrée supplémentaire, système d'ouverture avec couvercle pivotant pour les interventions sans démontage, couvercle étanche avec joint torique et une capacité de 100 litres, avec une pompe submersible portable, construite en acier inoxydable, pour dénoyage des eaux vannes avec corps en suspension ou filamenteux, modèle RIGHT 75 MA, d'une puissance de 0,55 kW, pour une hauteur maximale en immersion de 10 m, température maximale du liquide conduit 50°C et taille maximale de passage des solides 35 mm, corps d'impulsion, impulseur, carcasse et couvercle moteur d'acier inoxydable AISI 304, axe moteur d'acier inoxydable AISI 303, double fermeture dans lame d'huile, le supérieur de charbon/céramique/NBR et l'inférieur de SiC/SiC/NBR, moteur asynchrone à 2 pôles, isolation classe F, protection IP68, pour alimentation monophasée à 230 V et 50 Hz de fréquence, condensateur et protection thermo-ampèremétrique à réarmement automatique incorporés, avec régulateur de niveau incorporé et câble électrique de connexion de 5 mètres avec prise de type shuko. (matériau) | 1.000 | 1322507.32 | 1322507.32 |
| mt36bom050s | m | Conduit d'impulsion des eaux usées réalisé avec tube en PVC pour pression de 10 atm, de 50 mm de diamètre, avec extrémité évasée, selon NF EN 1452. (matériau) | 2.000 | 2959.43 | 5918.86 |
| mt36bom051s | U | Répercussion, par m de tuyauterie, d'accessoires, d'assemblages et de pièces spéciales pour un tube en PVC pour pression de 10 atm, de 50 mm de diamètre. (matériau) | 2.000 | 887.49 | 1774.98 |
| mt37vre010f | U | Clapet de non retour, avec filet GAS de 1 1/2", "EBARA". (matériau) | 1.000 | 94454.60 | 94454.60 |
| mt37svc010l | U | Vanne à opercule en laiton fondu, à visser, de 1 1/2". (matériau) | 1.000 | 16924.43 | 16924.43 |
| au00auh040 |  | Vibreur de béton, électrique. | 1.000 | 0.00 | 0.00 |
| mo020 | h | Compagnon professionnel III/CP2 construction. (main-d'œuvre) | 1.226 | 2380.68 | 2918.71 |
| mo113 | h | Ouvrier d'exécution I/OE1 construction. (main-d'œuvre) | 1.111 | 1468.69 | 1631.71 |
| mo008 | h | Compagnon professionnel III/CP2 plombier. (main-d'œuvre) | 1.078 | 2446.30 | 2637.11 |
| mo003 | h | Compagnon professionnel III/CP2 électricien. (main-d'œuvre) | 0.492 | 2446.30 | 1203.58 |
| % | % | Frais de chantier des unités d'ouvrage | 2 % | 1457901.44 | 29158.03 |
|  |  | Coûts directs |  |  | 1487059.47 |
