# Séparateur de graisses en acier inoxydable

- Propriété du fichier: CYPE INGENIEROS, S.A.
- Format: FIEBDC-3/2002
- Zone géographique: République du Congo
- Devise: XAF
- Coûts indirects: 3.00 %
- Frais généraux: 13.00 %
- Bénéfice: 6.00 %
- TVA: 18.00 %

## A VRD et aménagements extérieurs

### AA Assainissement

#### AAL Traitement des eaux usées: éléments complémentaires

**AAL020** U Séparateur de graisses en acier inoxydable.
Séparateur de graisses en acier inoxydable AISI 304, de 118 litres, de 1,75 litres/s de débit maximal d'eaux grises et de 750x350x450 mm, avec couvercle, panier de dégrossissage extractible, vanne de vidange, bouche d'entrée et bouche de sortie de 90 mm de diamètre.
Inclut: Implantation. Mise en place. Connexion et contrôle de son bon fonctionnement.
Critère pour le métré: Nombre d'unités prévues, selon documentation graphique du Projet.
Critère pour le mémoire: On mesurera le nombre d'unités réellement exécutées selon les spécifications du Projet.

| Code | U | Désignation | Quantité | Prix | Montant |
|---|---|---|---|---|---|
| mt46fgp100c | U | Séparateur de graisses en acier inoxydable AISI 304, de 118 litres, de 1,75 litres/s de débit maximal d'eaux grises et de 750x350x450 mm, avec couvercle, panier de dégrossissage extractible, vanne de vidange, bouche d'entrée et bouche de sortie de 90 mm de diamètre, pour installation sous plan. (matériau) | 1.000 | 1841882.12 | 1841882.12 |
| mo008 | h | Compagnon professionnel III/CP2 plombier. (main-d'œuvre) | 0.650 | 2446.30 | 1590.10 |
| mo107 | h | Ouvrier professionnel II/OP plombier. (main-d'œuvre) | 0.650 | 1523.45 | 990.24 |
| % | % | Frais de chantier des unités d'ouvrage | 2 % | 1844462.46 | 36889.25 |
|  |  | Coûts directs |  |  | 1881351.71 |
