# Station d'épuration des eaux grises

- Propriété du fichier: CYPE INGENIEROS, S.A.
- Format: FIEBDC-3/2002
- Zone géographique: République du Congo
- Devise: XAF
- Coûts indirects: 3.00 %
- Frais généraux: 13.00 %
- Bénéfice: 6.00 %
- TVA: 18.00 %

## A VRD et aménagements extérieurs

### AA Assainissement

#### AAS Traitement des eaux usées: stations d'épuration

**AAS030** U Station d'épuration des eaux grises.
Station d'épuration des eaux grises domestiques de basse contamination, avec capacité pour 60 utilisateurs (H.E.), composée de filtre en polyéthylène pour les éléments les plus gros, deux pompes de filtrage et lavage à contrecourant, filtre dual automatique à rendement élevé, électrovanne, deux réservoirs en polyester de section rectangulaire de 2 m³ chacun, pompe d'oxygénation, réservoir en polyéthylène avec pompe pour dosage de chlore, réservoir en polyéthylène avec pompe pour dosage de colorant, vannes, interrupteurs de niveau, trop-plein avec tuyauterie d'évacuation, tableau électrique et socle. Comprend les tubes entre les différents éléments et accessoires, la tuyauterie d'évacuation et le robinet de vidange. Totalement montée, connectée et testée. Ne comprend pas le surpresseur ni le vase d'expansion.
Inclut: Implantation. Mise en place et fixation de la station d'épuration des eaux grises. Mise en place et fixation des tuyauteries et des accessoires.
Critère pour le métré: Nombre d'unités prévues, selon documentation graphique du Projet.
Critère pour le mémoire: On mesurera le nombre d'unités réellement exécutées selon les spécifications du Projet.

| Code | U | Désignation | Quantité | Prix | Montant |
|---|---|---|---|---|---|
| mt46feb010gd | U | Station d'épuration des eaux grises domestiques de basse contamination, avec capacité pour 60 utilisateurs (H.E.), composée de filtre en polyéthylène pour les éléments les plus gros, deux pompes de filtrage et lavage à contrecourant, filtre dual automatique à rendement élevé, électrovanne, deux réservoirs en polyester de section rectangulaire de 2 m³ chacun, pompe d'oxygénation, réservoir en polyéthylène avec pompe pour dosage de chlore, réservoir en polyéthylène avec pompe pour dosage de colorant, vannes, interrupteurs de niveau, trop-plein avec tuyauterie d'évacuation, tableau électrique et socle. (matériau) | 1.000 | 21780337.87 | 21780337.87 |
| mq04cag010a | h | Camion grue jusqu'à 6 t de charge maximale. (matériel) | 0.580 | 27029.16 | 15676.91 |
| mo008 | h | Compagnon professionnel III/CP2 plombier. (main-d'œuvre) | 5.200 | 2446.30 | 12720.76 |
| mo107 | h | Ouvrier professionnel II/OP plombier. (main-d'œuvre) | 5.200 | 1523.45 | 7921.94 |
| % | % | Frais de chantier des unités d'ouvrage | 4 % | 21816657.48 | 872666.30 |
|  |  | Coûts directs |  |  | 22689323.78 |
