# Plongeoir flexible

- Propriété du fichier: CYPE INGENIEROS, S.A.
- Format: FIEBDC-3/2002
- Zone géographique: République du Congo
- Devise: XAF
- Coûts indirects: 3.00 %
- Frais généraux: 13.00 %
- Bénéfice: 6.00 %
- TVA: 18.00 %

## A VRD et aménagements extérieurs

### AB Bassins et équipements de piscine

#### ABA Accessoires

**ABA100** U Plongeoir flexible.
Plongeoir flexible pour piscine, de résine de polyester et fibre de verre, de 1,60 m de longueur et 0,45 m de largeur, fixé à une surface support (non comprise dans ce prix). Comprend les ancrages, les pièces d'arrêt, les enjoliveurs, les joints, les chevilles et les vis et les éléments d'ancrage.
Inclut: Montage et fixation des composants.
Critère pour le métré: Nombre d'unités prévues, selon documentation graphique du Projet.
Critère pour le mémoire: On mesurera le nombre d'unités réellement exécutées selon les spécifications du Projet.

| Code | U | Désignation | Quantité | Prix | Montant |
|---|---|---|---|---|---|
| mt47pep090a | U | Plongeoir flexible pour piscine, de résine de polyester et fibre de verre, de 1,6 m de longueur et 0,45 m de largeur, avec ancrages. (matériau) | 1.000 | 867854.08 | 867854.08 |
| mt09reh330 | kg | Mortier de résine époxy avec sable de silice, à durcissement rapide, pour remplissage des ancrages. (matériau) | 0.200 | 3617.60 | 723.52 |
| mo041 | h | Compagnon professionnel III/CP2 VRD espaces publics. (main-d'œuvre) | 3.260 | 2380.68 | 7761.02 |
| mo087 | h | Ouvrier professionnel II/OP VRD espaces publics. (main-d'œuvre) | 2.608 | 1526.36 | 3980.75 |
| % | % | Frais de chantier des unités d'ouvrage | 2 % | 880319.37 | 17606.39 |
|  |  | Coûts directs |  |  | 897925.76 |
