# Peinture au chloro-caoutchouc sur le parement horizontal des pistes sportives

- Propriété du fichier: CYPE INGENIEROS, S.A.
- Format: FIEBDC-3/2002
- Zone géographique: République du Congo
- Devise: XAF
- Coûts indirects: 3.00 %
- Frais généraux: 13.00 %
- Bénéfice: 6.00 %
- TVA: 18.00 %

## A VRD et aménagements extérieurs

### AF Pistes sportives

#### AFP Peintures

**AFP040** m² Peinture au chloro-caoutchouc sur le parement horizontal des pistes sportives.
Application manuelle de deux couches de peinture au chloro-caoutchouc, antidérapante, couleur verte, finition satiné, texture lisse, diluées avec 10 à 15% de diluant formulé à base d'hydrocarbures aromatiques, (rendement: 0,14 l/m² chaque couche); sur le parement horizontal de mortier, pour terrain de padel.
Critère d'évaluation économique: Le prix comprend la protection des éléments du contour qui pourraient être affectés pendant les travaux.
Inclut: Préparation et nettoyage préalable du support. Préparation du mélange. Application d'une couche de fond et une couche de finition.
Critère pour le métré: Surface mesurée selon documentation graphique du Projet.
Critère pour le mémoire: On mesurera la surface réellement exécutée selon les spécifications du Projet.

| Code | U | Désignation | Quantité | Prix | Montant |
|---|---|---|---|---|---|
| mt27pdj025b | l | Peinture à base de résines de chloro-caoutchouc, couleur verte, finition satiné, texture lisse, résistante aux alcalis et antidérapante, résistance au glissement supérieur à 45 selon DIN CEN/TS 12633; à appliquer à la brosse, au rouleau ou au pistolet. (matériau) | 0.280 | 12712.23 | 3559.42 |
| mt27wad100 | l | Dissolvant formulé à base d'hydrocarbures aromatiques à point d'ébullition élevé. (matériau) | 0.042 | 4830.10 | 202.86 |
| mo038 | h | Compagnon professionnel III/CP2 peintre. (main-d'œuvre) | 0.103 | 2380.68 | 245.21 |
| mo076 | h | Ouvrier professionnel II/OP peintre. (main-d'œuvre) | 0.103 | 1526.36 | 157.22 |
| % | % | Frais de chantier des unités d'ouvrage | 2 % | 4164.71 | 83.29 |
|  |  | Coûts directs |  |  | 4248.00 |
