# Marquage de terrain sur revêtement de sol en résines synthétiques

- Propriété du fichier: CYPE INGENIEROS, S.A.
- Format: FIEBDC-3/2002
- Zone géographique: République du Congo
- Devise: XAF
- Coûts indirects: 3.00 %
- Frais généraux: 13.00 %
- Bénéfice: 6.00 %
- TVA: 18.00 %

## A VRD et aménagements extérieurs

### AF Pistes sportives

#### AFR Revêtements en résines synthétiques

**AFR020** U Marquage de terrain sur revêtement de sol en résines synthétiques.
Marquage et signalisation de terrain de badminton, sur revêtement de sol en résines synthétiques, avec des lignes de 4 cm de largeur, continues ou discontinues, de couleur à choisir, par application de peinture acrylique mate par eau, couleur à choisir, densité 1,3 g/m³, viscosité > 20 poises, conformément aux normes fédératives.
Inclut: Préparation de la surface. Réalisation du marquage.
Critère pour le métré: Nombre d'unités prévues, selon documentation graphique du Projet.
Critère pour le mémoire: On mesurera le nombre d'unités réellement exécutées selon les spécifications du Projet.

| Code | U | Désignation | Quantité | Prix | Montant |
|---|---|---|---|---|---|
| mt27pij040 | kg | Peinture acrylique mate par eau, couleur à choisir, densité 1,3 g/m³, viscosité > 20 poises. (matériau) | 7.000 | 9335.35 | 65347.45 |
| mt47mpi030 | U | Rouleau de ruban adhésif. (matériau) | 14.000 | 2098.99 | 29385.86 |
| mo038 | h | Compagnon professionnel III/CP2 peintre. (main-d'œuvre) | 4.763 | 2380.68 | 11339.18 |
| mo076 | h | Ouvrier professionnel II/OP peintre. (main-d'œuvre) | 4.763 | 1526.36 | 7270.05 |
| % | % | Frais de chantier des unités d'ouvrage | 2 % | 113342.54 | 2266.85 |
|  |  | Coûts directs |  |  | 115609.39 |
