# Couvre-pilastres

- Propriété du fichier: CYPE INGENIEROS, S.A.
- Format: FIEBDC-3/2002
- Zone géographique: République du Congo
- Devise: XAF
- Coûts indirects: 3.00 %
- Frais généraux: 13.00 %
- Bénéfice: 6.00 %
- TVA: 18.00 %

## A VRD et aménagements extérieurs

### AL Clôtures et divisions

#### ALC Couronnements de murs et de poteaux

**ALC020** U Couvre-pilastres.
Pièce préfabriquée en béton, face supérieure avec pointe de diamant, de couleur grise, pour recouvrement de pilastre, de 50x50x6 cm, avec larmier, pose avec du mortier de ciment, confectionné sur chantier, avec adjuvant hydrofuge, dosage 1:4. Comprend préparation de la surface d'appui, implantation, scellement avec du mortier de joints spécial pour revêtement de préfabriqués en béton et traitement de protection supplémentaire par application sur l'ensemble d'une peinture hydrofuge incolore en deux couches.
Inclut: Préparation de la surface d'appui. Implantation de la pièce. Mise en place, aplomb, nivellement et alignement de la pièce. Jointoiement et nettoyage. Application de deux couches de peinture hydrofuge incolore.
Critère pour le métré: Nombre d'unités prévues, selon documentation graphique du Projet.
Critère pour le mémoire: On mesurera le nombre d'unités réellement exécutées selon les spécifications du Projet.

| Code | U | Désignation | Quantité | Prix | Montant |
|---|---|---|---|---|---|
| mt08aaa010a | m³ | Eau. (matériau) | 0.006 | 1085.28 | 6.51 |
| mt01arg005a | t | Sable de carrière, pour mortier confectionné sur le chantier. (matériau) | 0.008 | 11724.58 | 93.80 |
| mt08cem000a | kg | Ciment gris en sacs. (matériau) | 1.967 | 78.86 | 155.12 |
| mt08adt010 | kg | Adjuvant hydrofuge pour imperméabilisation des mortiers ou des bétons. (matériau) | 0.039 | 868.22 | 33.86 |
| mt20cho020Qb | U | Pièce préfabriquée en béton, face supérieure avec pointe de diamant, de couleur grise, pour recouvrement de pilastre, de 50x50x6 cm, avec larmier. (matériau) | 1.000 | 15678.59 | 15678.59 |
| mt09mcr235 | kg | Mortier de jointoiement pour préfabriqués en béton et en pierre artificielle, constitué de ciment, granulats, pigments et additifs spéciaux. (matériau) | 0.100 | 1787.10 | 178.71 |
| mt28pcs010a | l | Protecteur hydrofuge en base aqueuse, incolore, autonettoyant, repoussant l'eau et la saleté, pour traitement superficiel hydrofuge, à appliquer à la brosse sur surfaces en pierre naturelle ou artificielle. (matériau) | 0.185 | 8036.98 | 1486.84 |
| mq06hor010 | h | Bétonnière électrique avec une capacité de gâchage de 160 l. (matériel) | 0.006 | 1683.71 | 10.10 |
| op00amo010 |  | Rectifieuse ou scie radiale. | 1.000 | 0.00 | 0.00 |
| mo041 | h | Compagnon professionnel III/CP2 VRD espaces publics. (main-d'œuvre) | 0.246 | 2380.68 | 585.65 |
| mo087 | h | Ouvrier professionnel II/OP VRD espaces publics. (main-d'œuvre) | 0.299 | 1526.36 | 456.38 |
| % | % | Frais de chantier des unités d'ouvrage | 2 % | 18685.56 | 373.71 |
|  |  | Coûts directs |  |  | 19059.27 |
