# Banc métallique

- Propriété du fichier: CYPE INGENIEROS, S.A.
- Format: FIEBDC-3/2002
- Zone géographique: République du Congo
- Devise: XAF
- Coûts indirects: 3.00 %
- Frais généraux: 13.00 %
- Bénéfice: 6.00 %
- TVA: 18.00 %

## A VRD et aménagements extérieurs

### AV Espaces verts et mobilier urbain

#### AVC Bancs et tables

**AVC010** U Banc métallique.
Banc avec dossier, de tôle perforée en acier galvanisé, de 180 cm de longueur, avec supports de section rectangulaire, peint, fixé avec des chevilles à expansion en acier, vis spéciales et pâte chimique à une base de béton BCN: CPJ-CEM II/A 32,5 - P - B 20 - 15/25 - E: 1 - NA - P 18-305. Comprend excavation et bétonnage de la base d'appui. Totalement monté.
Inclut: Implantation des alignements et des niveaux. Excavation. Réalisation de la base en béton. Mise en place et fixation des pièces.
Critère pour le métré: Nombre d'unités prévues, selon documentation graphique du Projet.
Critère pour le mémoire: On mesurera le nombre d'unités réellement exécutées selon les spécifications du Projet.

| Code | U | Désignation | Quantité | Prix | Montant |
|---|---|---|---|---|---|
| mt52mug050a | U | Banc avec dossier, de tôle perforée en acier galvanisé, de 180 cm de longueur, avec supports de section rectangulaire, peint. (matériau) | 1.000 | 280543.27 | 280543.27 |
| mt52mug200a | U | Répercussion, dans la mise en place de banc, d'éléments de fixation sur béton: chevilles à expansion en acier, vis spéciales et pâte chimique. (matériau) | 1.000 | 5142.53 | 5142.53 |
| mt10hmf040qaeg | m³ | Béton non armé prêt à l'emploi BCN: CPJ-CEM II/A 32,5 - P - B 20 - 15/25 - E: 1 - NA - P 18-305. (matériau) | 0.200 | 66269.70 | 13253.94 |
| op00tal010 |  | Perceuse. | 1.000 | 0.00 | 0.00 |
| op00ato010 |  | Tournevis. | 1.000 | 0.00 | 0.00 |
| au00auh040 |  | Vibreur de béton, électrique. | 1.000 | 0.00 | 0.00 |
| mo041 | h | Compagnon professionnel III/CP2 VRD espaces publics. (main-d'œuvre) | 0.536 | 2380.68 | 1276.04 |
| mo087 | h | Ouvrier professionnel II/OP VRD espaces publics. (main-d'œuvre) | 1.071 | 1526.36 | 1634.73 |
| % | % | Frais de chantier des unités d'ouvrage | 2 % | 301850.51 | 6037.01 |
|  |  | Coûts directs |  |  | 307887.52 |
