# Barrière fixe

- Propriété du fichier: CYPE INGENIEROS, S.A.
- Format: FIEBDC-3/2002
- Zone géographique: République du Congo
- Devise: XAF
- Coûts indirects: 3.00 %
- Frais généraux: 13.00 %
- Bénéfice: 6.00 %
- TVA: 18.00 %

## A VRD et aménagements extérieurs

### AV Espaces verts et mobilier urbain

#### AVI Protections piétonnes

**AVI040** m Barrière fixe.
Barrière en acier laminé à chaud, avec pied de montant fixe, de 778 mm de hauteur, constituée de montants de 80 mm de diamètre et 2 mm d'épaisseur, couleur grise acier, remplis avec polyuréthane et arrêt supérieur en aluminium, et une barre supérieure horizontal réalisée avec tube de 50 mm de diamètre et 1,5 mm d'épaisseur de couleur blanche. Protection de l'ensemble par galvanisation à chaud de grande résistance antioxydante; traitement de dégraissage et phosphate; laquage au four avec polyester ferrotexturé. Adhérence maximale du revêtement extérieur. Comprend le dallage en béton BCN: CPJ-CEM II/A 32,5 - P - B 20 - 15/25 - E: 1 - NA - P 18-305 pour ancrage de montants et nettoyage. Totalement montée in situ.
Inclut: Implantation des alignements et des niveaux. Réalisation de la base en béton. Mise en place et fixation des pièces.
Critère pour le métré: Longueur mesurée aux axes, selon documentation graphique du Projet.
Critère pour le mémoire: On mesurera, aux axes, la longueur réellement exécutée selon les spécifications du Projet.

| Code | U | Désignation | Quantité | Prix | Montant |
|---|---|---|---|---|---|
| mt10hmf040qaeg | m³ | Béton non armé prêt à l'emploi BCN: CPJ-CEM II/A 32,5 - P - B 20 - 15/25 - E: 1 - NA - P 18-305. (matériau) | 0.100 | 66269.70 | 6626.97 |
| mt52mug515af | U | Barrière en acier laminé à chaud, avec pied de montant fixe, de 778 mm de hauteur, constituée de montants de 80 mm de diamètre et 2 mm d'épaisseur, couleur grise acier, remplis avec polyuréthane et arrêt supérieur en aluminium, et une barre supérieure horizontal réalisée avec tube de 50 mm de diamètre et 1,5 mm d'épaisseur de couleur blanche. (matériau) | 1.000 | 79223.79 | 79223.79 |
| op00tal010 |  | Perceuse. | 1.000 | 0.00 | 0.00 |
| op00ato010 |  | Tournevis. | 1.000 | 0.00 | 0.00 |
| au00auh040 |  | Vibreur de béton, électrique. | 1.000 | 0.00 | 0.00 |
| mo041 | h | Compagnon professionnel III/CP2 VRD espaces publics. (main-d'œuvre) | 0.669 | 2380.68 | 1592.67 |
| mo087 | h | Ouvrier professionnel II/OP VRD espaces publics. (main-d'œuvre) | 0.669 | 1526.36 | 1021.13 |
| % | % | Frais de chantier des unités d'ouvrage | 2 % | 88464.56 | 1769.29 |
|  |  | Coûts directs |  |  | 90233.85 |
