# Nettoyage mécanique des façades avec air à pression

- Propriété du fichier: CYPE INGENIEROS, S.A.
- Format: FIEBDC-3/2002
- Zone géographique: République du Congo
- Devise: XAF
- Coûts indirects: 3.00 %
- Frais généraux: 13.00 %
- Bénéfice: 6.00 %
- TVA: 18.00 %

## E Enveloppe et finition extérieure

### EA Nettoyage, préparation et réparation

#### EAN Nettoyage

**EAN070** m² Nettoyage mécanique des façades avec air à pression.
Nettoyage mécanique à sec d'une façade de maçonnerie en pierre de taille en état de conservation moyen, par application d'air à pression jusqu'à supprimer la poussière, les particules adhérées et les détritus existants, en appliquant le traitement par bandes horizontales complètes, avec débords, corniches et coins extérieurs. Comprend les tests préalables nécessaires pour ajuster les paramètres de nettoyage et éviter les dommages dans les matériaux, le transport, le montage et le démontage de l'équipement; l'inspection générale de la façade et la suppression des éléments qui pourraient se détacher; l'entassement, le retrait et le chargement des restes générés dans le camion ou la benne; en considérant un degré de complexité élevé.
Inclut: Montage et préparation de l'équipement. Réalisation des tests pour l'ajustement des paramètres de nettoyage. Application mécanique du jet d'air à pression. Démontage de l'équipement. Nettoyage de la surface support. Retrait et entassement des restes générés. Chargement des restes générés dans le camion ou la benne.
Critère pour le métré: Surface mesurée selon documentation graphique du Projet.
Critère pour le mémoire: On mesurera la surface réellement exécutée selon les spécifications du Projet.

| Code | U | Désignation | Quantité | Prix | Montant |
|---|---|---|---|---|---|
| mq08lch030 | h | Équipement de jet d'air à pression. (matériel) | 0.297 | 1557.80 | 462.67 |
| mo020 | h | Compagnon professionnel III/CP2 construction. (main-d'œuvre) | 0.349 | 2380.68 | 830.86 |
| mo112 | h | Ouvrier d'exécution I/OE2 construction. (main-d'œuvre) | 0.349 | 1492.72 | 520.96 |
| % | % | Frais de chantier des unités d'ouvrage | 2 % | 1814.49 | 36.29 |
|  |  | Coûts directs |  |  | 1850.78 |
