# Suppression d'une couche de peinture de parement de façade

- Propriété du fichier: CYPE INGENIEROS, S.A.
- Format: FIEBDC-3/2002
- Zone géographique: République du Congo
- Devise: XAF
- Coûts indirects: 3.00 %
- Frais généraux: 13.00 %
- Bénéfice: 6.00 %
- TVA: 18.00 %

## E Enveloppe et finition extérieure

### EA Nettoyage, préparation et réparation

#### EAP Préparation

**EAP040** m² Suppression d'une couche de peinture de parement de façade.
Suppression d'une couche de peinture plastique, finition lisse, appliquée sur parement de façade, avec des moyens manuels, application au pinceau de 0,18 l/m² de décapant universel de haute efficacité, en imprégnant la peinture existante, et en la supprimant avec une spatule une fois ramollie et lavage postérieur avec un jet d'eau chaude à pression jusqu'à supprimer les restes de décapant.
Inclut: Protection des éléments du contour qui pourraient être affectés pendant les travaux. Application du décapant. Suppression avec une spatule du matériau décapé. Lavage de la surface. Récupération et élimination de l'eau de nettoyage. Retrait et entassement des restes générés. Chargement des restes générés dans le camion ou la benne.
Critère pour le métré: Surface mesurée selon documentation graphique du Projet.
Critère pour le mémoire: On mesurera la surface réellement exécutée selon les spécifications du Projet.

| Code | U | Désignation | Quantité | Prix | Montant |
|---|---|---|---|---|---|
| mt27pfj201a | l | Décapant universel de haute efficacité, à base de dissolvants organiques, à appliquer à la brosse ou au rouleau. (matériau) | 0.180 | 13514.10 | 2432.54 |
| mt08aaa010a | m³ | Eau. (matériau) | 0.010 | 1085.28 | 10.85 |
| mq08lch020a | h | Équipement de jet d'eau à pression. (matériel) | 1.159 | 2814.97 | 3262.55 |
| op00dec010 |  | Décapeur. | 1.000 | 0.00 | 0.00 |
| mo039 | h | Compagnon professionnel III/CP2 enduiseur. (main-d'œuvre) | 0.083 | 2380.68 | 197.60 |
| mo111 | h | Ouvrier d'exécution I/OE2 enduiseur. (main-d'œuvre) | 0.083 | 1516.75 | 125.89 |
| % | % | Frais de chantier des unités d'ouvrage | 2 % | 6029.43 | 120.59 |
|  |  | Coûts directs |  |  | 6150.02 |
