# Appui de fenêtre en béton polymère

- Propriété du fichier: CYPE INGENIEROS, S.A.
- Format: FIEBDC-3/2002
- Zone géographique: République du Congo
- Devise: XAF
- Coûts indirects: 3.00 %
- Frais généraux: 13.00 %
- Bénéfice: 6.00 %
- TVA: 18.00 %

## E Enveloppe et finition extérieure

### EC Éléments complémentaires de façade

#### ECB Appuis de baies

**ECB040** m Appui de fenêtre en béton polymère.
Appui de fenêtre de béton polymère à surface polie, plat, avec larmier, de 535x25 mm, avec ancrage métallique en acier inoxydable et grave adhérée à la surface sur sa face inférieure et encastré dans les jambages; mise en place avec du mortier-colle flexible et de grande adhérence, C2 S2 sur une couche de régularisation de mortier de ciment, confectionné sur chantier, avec adjuvant hydrofuge, dosage 1:3, sur lequel on introduit les ancrages métalliques; et scellement des joints entre pièces et des assemblages avec les murs, avec mastic de polyuréthane, application préalable de l'apprêt.
Inclut: Implantation des pièces. Découpe des pièces. Préparation et régularisation du support. Mise en place et à l'aplomb, nivellement et alignement. Scellement des joints et nettoyage.
Critère pour le métré: Longueur de la largeur du vide, mesurée selon documentation graphique du Projet, augmentée de 5 cm de chaque côté.
Critère pour le mémoire: On mesurera la longueur réellement exécutée selon les spécifications du Projet, y compris les encastrement dans les jambages.

| Code | U | Désignation | Quantité | Prix | Montant |
|---|---|---|---|---|---|
| mt08aaa010a | m³ | Eau. (matériau) | 0.006 | 1085.28 | 6.51 |
| mt01arg005a | t | Sable de carrière, pour mortier confectionné sur le chantier. (matériau) | 0.012 | 11724.58 | 140.69 |
| mt08cem000a | kg | Ciment gris en sacs. (matériau) | 3.600 | 78.86 | 283.90 |
| mt08adt010 | kg | Adjuvant hydrofuge pour imperméabilisation des mortiers ou des bétons. (matériau) | 0.072 | 868.22 | 62.51 |
| mt20wwa040 | kg | Mortier-colle flexible et de grande adhérence, C2 S2, selon NF EN 12004. (matériau) | 2.340 | 427.44 | 1000.21 |
| mt20vho010n | m | Appui de fenêtre de béton polymère à surface polie, plat, avec larmier, de 535x25 mm, avec ancrage métallique en acier inoxydable et grave adhérée à la surface sur sa face inférieure, fourni en pièces jusqu'à 2 m de longueur. (matériau) | 1.050 | 34554.46 | 36282.18 |
| mt20wwa025 | m | Profil en mousse de polyéthylène, de 6 mm de diamètre, pour remplissage des joints. (matériau) | 0.535 | 333.41 | 178.37 |
| mt20wwa035 | U | Cartouche de 250 cm³ d' apprêt pour mastics. (matériau) | 0.041 | 4573.64 | 187.52 |
| mt20wwa030 | U | Cartouche de 310 cm³ de mastic de polyuréthane imperméable. (matériau) | 0.082 | 6257.76 | 513.14 |
| mq06hor010 | h | Bétonnière électrique avec une capacité de gâchage de 160 l. (matériel) | 0.006 | 1683.71 | 10.10 |
| op00amo010 |  | Rectifieuse ou scie radiale. | 1.000 | 0.00 | 0.00 |
| mo020 | h | Compagnon professionnel III/CP2 construction. (main-d'œuvre) | 0.284 | 2380.68 | 676.11 |
| mo113 | h | Ouvrier d'exécution I/OE1 construction. (main-d'œuvre) | 0.370 | 1468.69 | 543.42 |
| % | % | Frais de chantier des unités d'ouvrage | 2 % | 39884.66 | 797.69 |
|  |  | Coûts directs |  |  | 40682.35 |
