# Appui de fenêtre en terre cuite

- Propriété du fichier: CYPE INGENIEROS, S.A.
- Format: FIEBDC-3/2002
- Zone géographique: République du Congo
- Devise: XAF
- Coûts indirects: 3.00 %
- Frais généraux: 13.00 %
- Bénéfice: 6.00 %
- TVA: 18.00 %

## E Enveloppe et finition extérieure

### EC Éléments complémentaires de façade

#### ECB Appuis de baies

**ECB060** m Appui de fenêtre en terre cuite.
Appui de fenêtre de tomettes, finition vernissé, en pièces de 14x28x1,2 cm, avec larmier, encastré dans les jambages; placé avec du mortier de ciment, confectionné sur chantier, avec adjuvant hydrofuge, dosage 1:4; et jointement entre pièces et des assemblages avec les murs avec du mortier de joints cémenteux avec absorption d'eau réduite, CG2, pour joints entre 3 et 15 mm.
Inclut: Implantation des pièces. Découpe des pièces. Préparation et régularisation du support. Mise en place des pièces avec du mortier. Scellement des joints et nettoyage.
Critère pour le métré: Longueur de la largeur du vide, mesurée selon documentation graphique du Projet, augmentée de 5 cm de chaque côté.
Critère pour le mémoire: On mesurera la longueur réellement exécutée selon les spécifications du Projet, y compris les encastrement dans les jambages.

| Code | U | Désignation | Quantité | Prix | Montant |
|---|---|---|---|---|---|
| mt08aaa010a | m³ | Eau. (matériau) | 0.006 | 1085.28 | 6.51 |
| mt01arg005a | t | Sable de carrière, pour mortier confectionné sur le chantier. (matériau) | 0.011 | 11724.58 | 128.97 |
| mt08cem000a | kg | Ciment gris en sacs. (matériau) | 2.660 | 78.86 | 209.77 |
| mt08adt010 | kg | Adjuvant hydrofuge pour imperméabilisation des mortiers ou des bétons. (matériau) | 0.053 | 868.22 | 46.02 |
| mt20vce020l | m | Appui de fenêtre de tomettes, finition vernissé, en pièces de 14x28x1,2 cm, avec larmier. (matériau) | 1.050 | 8224.00 | 8635.20 |
| mt09mcr070a | kg | Mortier de joints cémenteux avec résistance élevée à l'abrasion et absorption d'eau réduite, CG2, pour joint ouvert entre 3 et 15 mm, selon NF EN 13888. (matériau) | 0.150 | 716.29 | 107.44 |
| mq06hor010 | h | Bétonnière électrique avec une capacité de gâchage de 160 l. (matériel) | 0.006 | 1683.71 | 10.10 |
| op00amo010 |  | Rectifieuse ou scie radiale. | 1.000 | 0.00 | 0.00 |
| mo020 | h | Compagnon professionnel III/CP2 construction. (main-d'œuvre) | 0.338 | 2380.68 | 804.67 |
| mo113 | h | Ouvrier d'exécution I/OE1 construction. (main-d'œuvre) | 0.413 | 1468.69 | 606.57 |
| % | % | Frais de chantier des unités d'ouvrage | 2 % | 10555.25 | 211.11 |
|  |  | Coûts directs |  |  | 10766.36 |
