# Chaperon en aluminium

- Propriété du fichier: CYPE INGENIEROS, S.A.
- Format: FIEBDC-3/2002
- Zone géographique: République du Congo
- Devise: XAF
- Coûts indirects: 3.00 %
- Frais généraux: 13.00 %
- Bénéfice: 6.00 %
- TVA: 18.00 %

## E Enveloppe et finition extérieure

### EC Éléments complémentaires de façade

#### ECC Chaperons et couvre-poteaux

**ECC030** m Chaperon en aluminium.
Chaperon métallique, en tôle pliée d'aluminium anodisé de couleur naturelle, avec un angle d'inclinaison de 10°, avec une épaisseur minimale de 15 microns, épaisseur 1,5 mm, développement 500 mm et 5 plis, avec larmier, pour recouvrement de murs; mise en place avec adhésif bitumineux d'application à froid, sur panneau structural contreplaqué vissé à tasseaux en bois; et scellement des joints entre pièces et, s'il y a lieu, des assemblages avec les murs avec mastic adhésif monocomposant.
Inclut: Préparation de la surface d'appui. Préparation de la base et des moyens de fixation. Implantation des pièces. Découpe des pièces. Mise en place et fixation des pièces métalliques nivelées horizontalement et verticalement. Scellement des joints et nettoyage.
Critère pour le métré: Longueur mesurée aux axes, selon documentation graphique du Projet.
Critère pour le mémoire: On mesurera, aux axes, la longueur réellement exécutée selon les spécifications du Projet.

| Code | U | Désignation | Quantité | Prix | Montant |
|---|---|---|---|---|---|
| mt20wwr010 | kg | Adhésif bitumineux d'application à froid, pour tôles métalliques. (matériau) | 0.350 | 5197.70 | 1819.20 |
| mt07mee203gf | m | Tasseau de 40x40 mm de section, en bois de pin maritime (Pinus pinaster), traité en autoclave, avec classe d'emploi 4, selon NF EN 335, finition brossée, avec une humidité inférieure à 20%. (matériau) | 1.000 | 1372.72 | 1372.72 |
| mt07mee203ge | m | Tasseau de 40x10 mm de section, en bois de pin maritime (Pinus pinaster), traité en autoclave, avec classe d'emploi 4, selon NF EN 335, finition brossée, avec une humidité inférieure à 20%. (matériau) | 1.000 | 872.08 | 872.08 |
| mt07tdm060a | m² | Panneau structural contreplaqué en bois de pin de Monterey (Pinus radiata), pour extérieur, selon NF EN 636, de 15 mm d'épaisseur, avec bords droits, Euroclasse D-s2, d0 de réaction au feu, selon NF EN 13501-1, classe E1 en émission de formaldéhyde, selon NF EN 13986. (matériau) | 0.350 | 11361.29 | 3976.45 |
| mt13blw131 | U | Vis pour fixation d'éléments en bois. (matériau) | 6.000 | 94.04 | 564.24 |
| mt20ame010e | m | Chaperon métallique, en tôle pliée d'aluminium anodisé de couleur naturelle, avec un angle d'inclinaison de 10°, avec une épaisseur minimale de 15 microns, épaisseur 1,5 mm, développement 500 mm et 5 plis, avec larmier, pour recouvrement de murs. (matériau) | 1.000 | 15654.66 | 15654.66 |
| mt22www010d | U | Cartouche de 290 ml de mastic adhésif monocomposant, neutre, super-élastique, à base de polymère MS, couleur transparente, avec résistance aux intempéries et aux rayons UV et élongation jusqu'à rupture 750%. (matériau) | 0.200 | 4522.34 | 904.47 |
| op00ciz010 |  | Cisaille. | 1.000 | 0.00 | 0.00 |
| mo018 | h | Compagnon professionnel III/CP2 menuisier PVC et métal. (main-d'œuvre) | 0.189 | 2411.88 | 455.85 |
| mo059 | h | Ouvrier professionnel II/OP menuisier PVC et métal. (main-d'œuvre) | 0.095 | 1529.26 | 145.28 |
| % | % | Frais de chantier des unités d'ouvrage | 2 % | 25764.95 | 515.30 |
|  |  | Coûts directs |  |  | 26280.25 |
