# Chapeau de pilier en béton polymère

- Propriété du fichier: CYPE INGENIEROS, S.A.
- Format: FIEBDC-3/2002
- Zone géographique: République du Congo
- Devise: XAF
- Coûts indirects: 3.00 %
- Frais généraux: 13.00 %
- Bénéfice: 6.00 %
- TVA: 18.00 %

## E Enveloppe et finition extérieure

### EC Éléments complémentaires de façade

#### ECC Chaperons et couvre-poteaux

**ECC090** U Chapeau de pilier en béton polymère.
Chapeau de pilier en béton polymère à surface polie, de couleur blanche, de 350x350 mm, avec ancrage métallique en acier inoxydable et grave adhérée à la surface sur sa face inférieure; mise en place avec du mortier-colle flexible et de grande adhérence, C2 S2 sur une couche de régularisation de mortier de ciment, confectionné sur chantier, avec adjuvant hydrofuge, dosage 1:3, sur lequel on introduit les ancrages métalliques.
Inclut: Implantation de la pièce. Préparation de la surface support. Mise en place, aplomb, nivellement et alignement de la pièce. Nettoyage.
Critère pour le métré: Nombre d'unités prévues, selon documentation graphique du Projet.
Critère pour le mémoire: On mesurera le nombre d'unités réellement exécutées selon les spécifications du Projet.

| Code | U | Désignation | Quantité | Prix | Montant |
|---|---|---|---|---|---|
| mt08aaa010a | m³ | Eau. (matériau) | 0.006 | 1085.28 | 6.51 |
| mt01arg005a | t | Sable de carrière, pour mortier confectionné sur le chantier. (matériau) | 0.007 | 11724.58 | 82.07 |
| mt08cem000a | kg | Ciment gris en sacs. (matériau) | 2.250 | 78.86 | 177.44 |
| mt08adt010 | kg | Adjuvant hydrofuge pour imperméabilisation des mortiers ou des bétons. (matériau) | 0.045 | 868.22 | 39.07 |
| mt20wwa040 | kg | Mortier-colle flexible et de grande adhérence, C2 S2, selon NF EN 12004. (matériau) | 0.960 | 427.44 | 410.34 |
| mt20aho030f | U | Chapeau de pilier en béton polymère à surface polie, de couleur blanche, de 350x350 mm, avec ancrage métallique en acier inoxydable et grave adhérée à la surface sur sa face inférieure. (matériau) | 1.000 | 39726.60 | 39726.60 |
| mq06hor010 | h | Bétonnière électrique avec une capacité de gâchage de 160 l. (matériel) | 0.006 | 1683.71 | 10.10 |
| op00amo010 |  | Rectifieuse ou scie radiale. | 1.000 | 0.00 | 0.00 |
| mo020 | h | Compagnon professionnel III/CP2 construction. (main-d'œuvre) | 0.338 | 2380.68 | 804.67 |
| mo113 | h | Ouvrier d'exécution I/OE1 construction. (main-d'œuvre) | 0.392 | 1468.69 | 575.73 |
| % | % | Frais de chantier des unités d'ouvrage | 2 % | 41832.53 | 836.65 |
|  |  | Coûts directs |  |  | 42669.18 |
