# Revêtement d'about de plancher, en béton polymère

- Propriété du fichier: CYPE INGENIEROS, S.A.
- Format: FIEBDC-3/2002
- Zone géographique: République du Congo
- Devise: XAF
- Coûts indirects: 3.00 %
- Frais généraux: 13.00 %
- Bénéfice: 6.00 %
- TVA: 18.00 %

## E Enveloppe et finition extérieure

### EC Éléments complémentaires de façade

#### ECP Abouts de planchers

**ECP050** m Revêtement d'about de plancher, en béton polymère.
Revêtement d'about de plancher avec pièces droites en béton polymère à surface polie, couleur à choisir, de 210x35 mm, fixées au béton avec ancrage chimique composé de résine et tige filetée en acier galvanisé qualité 5.8, selon NF EN ISO 898-1, de 8 mm de diamètre; et scellement des joints entre pièces et, s'il y a lieu, des assemblages avec les murs, avec mastic de polyuréthane, application préalable de l'apprêt.
Critère d'évaluation économique: Le prix ne comprend pas la préparation de la surface support.
Inclut: Implantation des pièces. Découpe des pièces. Réalisation d'un plan avec la position des ancrages. Vissage des tiges filetées aux manchons prévus à la face inférieure du revêtement de l'about de plancher. Remplissage des trous avec de la résine. Mise en place et à l'aplomb, nivellement et alignement. Scellement des joints et nettoyage.
Critère pour le métré: Longueur mesurée par son plus grand développement linéaire, selon documentation graphique du Projet.
Critère pour le mémoire: On mesurera, par son plus grand développement linéaire, la longueur réellement exécutée selon les spécifications du Projet, y compris la longueur qui pourrait être perdue dans les onglets.

| Code | U | Désignation | Quantité | Prix | Montant |
|---|---|---|---|---|---|
| mt20zhp020md | m | About de plancher avec pièces droites en béton polymère à surface polie, couleur à choisir, de 210x35 mm, avec douilles en acier inoxydable dans sa face cachée, pour visser les tiges filetées, fourni en pièces jusqu'à 1,3 m de longueur. (matériau) | 1.050 | 15179.34 | 15938.31 |
| mt26aaq015a | U | Ancrage chimique composé de résine et tige filetée en acier galvanisé qualité 5.8, selon NF EN ISO 898-1, de 8 mm de diamètre. (matériau) | 4.000 | 2479.17 | 9916.68 |
| mt20wwa025 | m | Profil en mousse de polyéthylène, de 6 mm de diamètre, pour remplissage des joints. (matériau) | 2.100 | 333.41 | 700.16 |
| mt20wwa035 | U | Cartouche de 250 cm³ d' apprêt pour mastics. (matériau) | 0.051 | 4573.64 | 233.26 |
| mt20wwa030 | U | Cartouche de 310 cm³ de mastic de polyuréthane imperméable. (matériau) | 0.101 | 6257.76 | 632.03 |
| mq06hor010 | h | Bétonnière électrique avec une capacité de gâchage de 160 l. (matériel) | 0.006 | 1683.71 | 10.10 |
| op00amo010 |  | Rectifieuse ou scie radiale. | 1.000 | 0.00 | 0.00 |
| mo020 | h | Compagnon professionnel III/CP2 construction. (main-d'œuvre) | 0.257 | 2380.68 | 611.83 |
| mo113 | h | Ouvrier d'exécution I/OE1 construction. (main-d'œuvre) | 0.365 | 1468.69 | 536.07 |
| % | % | Frais de chantier des unités d'ouvrage | 2 % | 28578.44 | 571.57 |
|  |  | Coûts directs |  |  | 29150.01 |
