# Imperméabilisation d'une tablette avec des membranes en polyoléfines

- Propriété du fichier: CYPE INGENIEROS, S.A.
- Format: FIEBDC-3/2002
- Zone géographique: République du Congo
- Devise: XAF
- Coûts indirects: 3.00 %
- Frais généraux: 13.00 %
- Bénéfice: 6.00 %
- TVA: 18.00 %

## E Enveloppe et finition extérieure

### EE Étanchéité: imperméabilisations

#### EEA Façades

**EEA050** m Imperméabilisation d'une tablette avec des membranes en polyoléfines.
Imperméabilisation d'une tablette avec membrane d'étanchéité souple type EVAC, de 380 mm de largeur, composée d'une double feuille de polyoléfine thermoplastique avec acétate de vinyle éthylène, avec les deux faces revêtues de fibres de polyester non tissées, de 0,8 mm d'épaisseur et 625 g/m², de type monocouche, totalement adhérée au support avec du mortier-colle amélioré, C2 E, préparée pour recevoir directement l'appui de fenêtre.
Critère d'évaluation économique: Le prix ne comprend pas l'appui de fenêtre.
Inclut: Nettoyage et préparation de la surface. Application du mortier-colle. Mise en place de l'imperméabilisation.
Critère pour le métré: Longueur mesurée selon documentation graphique du Projet.
Critère pour le mémoire: On mesurera la longueur réellement exécutée selon les spécifications du Projet.

| Code | U | Désignation | Quantité | Prix | Montant |
|---|---|---|---|---|---|
| mt09mcr250a | kg | Mortier-colle amélioré, C2 E, avec temps ouvert allongé, selon NF EN 12004, pour la fixation de géomembranes, composé de ciments spéciaux, granulats sélectionnés et résines synthétiques. (matériau) | 0.620 | 506.46 | 314.01 |
| mt15rev040cg | m | Bande de renfort pour membrane d'étanchéité souple type EVAC, de 380 mm de largeur, composée d'une double feuille de polyoléfine thermoplastique avec acétate de vinyle éthylène, avec les deux faces revêtues de fibres de polyester non tissées, de 0,8 mm d'épaisseur et 625 g/m², fournie en rouleaux de 30 m de longueur. (matériau) | 1.050 | 6559.28 | 6887.24 |
| op00pis010 |  | Pistolet à air chaud pour soudure de matériaux thermoplastiques. | 1.000 | 0.00 | 0.00 |
| mo029 | h | Compagnon professionnel III/CP2 poseur de membranes d'étanchéité. (main-d'œuvre) | 0.169 | 2380.68 | 402.33 |
| mo067 | h | Ouvrier professionnel II/OP poseur de membranes d'étanchéité. (main-d'œuvre) | 0.169 | 1526.36 | 257.95 |
| % | % | Frais de chantier des unités d'ouvrage | 2 % | 7861.53 | 157.23 |
|  |  | Coûts directs |  |  | 8018.76 |
