# Démolition d'une balustrade

- Propriété du fichier: CYPE INGENIEROS, S.A.
- Format: FIEBDC-3/2002
- Zone géographique: République du Congo
- Devise: XAF
- Coûts indirects: 3.00 %
- Frais généraux: 13.00 %
- Bénéfice: 6.00 %
- TVA: 18.00 %

## E Enveloppe et finition extérieure

### EG Garde-corps

#### EGD Démolition

**EGD050** m Démolition d'une balustrade.
Démolition d'une balustrade constituée de balustres préfabriqués en béton de section circulaire et 65 cm de hauteur, avec des moyens manuels, sans détériorer les éléments constructifs sur lesquels elle s'appuie, et chargement manuel dans le camion ou la benne.
Critère d'évaluation économique: Le prix comprend la démolition des pilastres de contreventement.
Inclut: Démolition de l'élément. Fragmentation des décombres en pièces maniables. Retrait et stockage des décombres. Nettoyage des restes d'ouvrage. Chargement manuel des décombres dans le camion ou la benne.
Critère pour le métré: Longueur mesurée selon documentation graphique du Projet.
Critère pour le mémoire: On mesurera la longueur réellement démolie selon les spécifications du Projet.

| Code | U | Désignation | Quantité | Prix | Montant |
|---|---|---|---|---|---|
| mo113 | h | Ouvrier d'exécution I/OE1 construction. (main-d'œuvre) | 0.847 | 1468.69 | 1243.98 |
| % | % | Frais de chantier des unités d'ouvrage | 2 % | 1243.98 | 24.88 |
|  |  | Coûts directs |  |  | 1268.86 |
