# Isolation thermique de la base du mur, avec du verre cellulaire

- Propriété du fichier: CYPE INGENIEROS, S.A.
- Format: FIEBDC-3/2002
- Zone géographique: République du Congo
- Devise: XAF
- Coûts indirects: 3.00 %
- Frais généraux: 13.00 %
- Bénéfice: 6.00 %
- TVA: 18.00 %

## E Enveloppe et finition extérieure

### EI Isolations extérieures

#### EIT Ponts thermiques

**EIT080** m Isolation thermique de la base du mur, avec du verre cellulaire.
Isolation thermique de la base du mur, constituée de bande en verre cellulaire, de 50 mm d'épaisseur et 365 mm de largeur, selon NF EN 13167, résistance à la compression >= 1600 kPa, résistance thermique 0,137 m²K/W, conductivité thermique 0,05 W/(mK) et Euroclasse A1 de réaction au feu selon NF EN 13501-1, placée avec du mortier de ciment, confectionné sur chantier, dosage 1:6.
Inclut: Nettoyage et préparation de la surface support. Implantation des pièces. Découpe de l'isolant. Application du mortier. Mise en place de l'isolant.
Critère pour le métré: Surface mesurée selon documentation graphique du Projet.
Critère pour le mémoire: On mesurera la surface réellement exécutée selon les spécifications du Projet.

| Code | U | Désignation | Quantité | Prix | Montant |
|---|---|---|---|---|---|
| mt16pvi040g | m | Bande en verre cellulaire, de 50 mm d'épaisseur et 365 mm de largeur, selon NF EN 13167, résistance à la compression >= 1600 kPa, résistance thermique 0,137 m²K/W, conductivité thermique 0,05 W/(mK) et Euroclasse A1 de réaction au feu selon NF EN 13501-1; à placer sur la base des murs. (matériau) | 1.000 | 69616.24 | 69616.24 |
| mt08aaa010a | m³ | Eau. (matériau) | 0.006 | 1085.28 | 6.51 |
| mt01arg005a | t | Sable de carrière, pour mortier confectionné sur le chantier. (matériau) | 0.002 | 11724.58 | 23.45 |
| mt08cem000a | kg | Ciment gris en sacs. (matériau) | 0.278 | 78.86 | 21.92 |
| mq06hor010 | h | Bétonnière électrique avec une capacité de gâchage de 160 l. (matériel) | 0.006 | 1683.71 | 10.10 |
| mo054 | h | Compagnon professionnel III/CP2 poseur d'isolants rigides ou flexibles. (main-d'œuvre) | 0.165 | 2446.30 | 403.64 |
| mo101 | h | Ouvrier professionnel II/OP poseur d'isolants rigides ou flexibles. (main-d'œuvre) | 0.165 | 1526.36 | 251.85 |
| % | % | Frais de chantier des unités d'ouvrage | 2 % | 70333.71 | 1406.67 |
|  |  | Coûts directs |  |  | 71740.38 |
