# Poteau de protection

- Propriété du fichier: CYPE INGENIEROS, S.A.
- Format: FIEBDC-3/2002
- Zone géographique: République du Congo
- Devise: XAF
- Coûts indirects: 3.00 %
- Frais généraux: 13.00 %
- Bénéfice: 6.00 %
- TVA: 18.00 %

## E Enveloppe et finition extérieure

### EM Menuiseries extérieures

#### EMN Equipement pour quai de chargement

**EMN040** U Poteau de protection.
Poteau de protection circulaire, en composite, de 70 mm de diamètre et de 266 mm de longueur, de couleur jaune, fixé à l'aide d'ancrage chimique avec tige filetée.
Inclut: Implantation. Mise en place et fixation du poteau de protection.
Critère pour le métré: Nombre d'unités prévues, selon documentation graphique du Projet.
Critère pour le mémoire: On mesurera le nombre d'unités réellement exécutées selon les spécifications du Projet.

| Code | U | Désignation | Quantité | Prix | Montant |
|---|---|---|---|---|---|
| mt26amc060a | U | Poteau de protection circulaire, en composite, de 70 mm de diamètre et de 266 mm de longueur, de couleur jaune, pour la délimitation des espaces et la protection des différents éléments situés au quai de chargement face aux chocs de véhicules. (matériau) | 1.000 | 69200.69 | 69200.69 |
| mt26aaq010a | U | Ancrage chimique composé de résine et tige filetée en acier galvanisé qualité 5.8, selon NF EN ISO 898-1; avec écrou et rondelle, de 8 mm de diamètre. (matériau) | 2.000 | 2479.17 | 4958.34 |
| op00ato010 |  | Tournevis. | 1.000 | 0.00 | 0.00 |
| op00tal010 |  | Perceuse. | 1.000 | 0.00 | 0.00 |
| mo011 | h | Compagnon professionnel III/CP2 monteur. (main-d'œuvre) | 0.267 | 2446.30 | 653.16 |
| mo080 | h | Ouvrier professionnel II/OP monteur. (main-d'œuvre) | 0.267 | 1526.36 | 407.54 |
| % | % | Frais de chantier des unités d'ouvrage | 2 % | 75219.73 | 1504.39 |
|  |  | Coûts directs |  |  | 76724.12 |
