# Revêtement d'about de plancher avec planelles apparentes en terre cuite

- Propriété du fichier: CYPE INGENIEROS, S.A.
- Format: FIEBDC-3/2002
- Zone géographique: République du Congo
- Devise: XAF
- Coûts indirects: 3.00 %
- Frais généraux: 13.00 %
- Bénéfice: 6.00 %
- TVA: 18.00 %

## E Enveloppe et finition extérieure

### ER Façades lourdes

#### ERM Maçonneries apparentes

**ERM050** m Revêtement d'about de plancher avec planelles apparentes en terre cuite.
Revêtement d'about de plancher de 30 cm d'épaisseur, avec plaquettes en terre cuite apparente à élaboration mécanique, 24x5x3 cm, 0,6/U. POSE: avec du mortier haute adhérence et adjuvant hydrofuge pour imperméabilisation des mortiers ou des bétons.
Inclut: Préparation de la surface d'appui. Mise en place des pièces par rangées à niveau. Repassage des joints et nettoyage du parement.
Critère pour le métré: Longueur mesurée par son plus grand développement linéaire, selon documentation graphique du Projet.
Critère pour le mémoire: On mesurera, par son plus grand développement linéaire, la longueur réellement exécutée selon les spécifications du Projet, y compris la longueur qui pourrait être perdue dans les onglets.

| Code | U | Désignation | Quantité | Prix | Montant |
|---|---|---|---|---|---|
| mt05mmq016t60 | U | Plaquette en terre cuite apparente à élaboration mécanique, 24x5x3 cm, 0,60F CFA/U. (matériau) | 20.000 | 393.57 | 7871.40 |
| mt09moe020a | kg | Mortier-colle amélioré à liants mixtes, C2 TE, pour la pose en couche épaisse de pièces céramiques en parements verticaux extérieurs, selon NF EN 12004 (matériau) | 1.050 | 381.23 | 400.29 |
| mt08adt010 | kg | Adjuvant hydrofuge pour imperméabilisation des mortiers ou des bétons. (matériau) | 0.075 | 868.22 | 65.12 |
| op00sie030 |  | Scie à disque de diamant, pour table de travail, à coupe humide. | 1.000 | 0.00 | 0.00 |
| op00tal010 |  | Perceuse. | 1.000 | 0.00 | 0.00 |
| mo021 | h | Compagnon professionnel III/CP2 construction pour des travaux de maçonnerie. (main-d'œuvre) | 0.338 | 2380.68 | 804.67 |
| mo114 | h | Ouvrier d'exécution I/OE1 construction pour des travaux de maçonnerie. (main-d'œuvre) | 0.338 | 1468.69 | 496.42 |
| % | % | Frais de chantier des unités d'ouvrage | 3 % | 9637.90 | 289.14 |
|  |  | Coûts directs |  |  | 9927.04 |
