# Toiture terrasse froide, accessible, avec revêtement de sol fixe, de type conventionnel. Imperméabilisation avec des membranes de polyoléfines, de type monocouche

- Propriété du fichier: CYPE INGENIEROS, S.A.
- Format: FIEBDC-3/2002
- Zone géographique: République du Congo
- Devise: XAF
- Coûts indirects: 3.00 %
- Frais généraux: 13.00 %
- Bénéfice: 6.00 %
- TVA: 18.00 %

## E Enveloppe et finition extérieure

### ET Couvertures de toitures terrasses

#### ETF Toitures froides accessibles avec revêtement de sol fixe

**ETF050** m² Toiture terrasse froide, accessible, avec revêtement de sol fixe, de type conventionnel. Imperméabilisation avec des membranes de polyoléfines, de type monocouche.
Toiture terrasse froide, accessible, avec revêtement de sol fixe, type conventionnelle, pente de 1% à 5%, pour trafic piéton privé. FORME DE PENTES: panneau céramique creux à rainure et languette de 80x25x3,5 cm avec couche de régularisation de mortier de ciment, confectionné sur chantier, dosage 1:6, de 3 cm d'épaisseur, finition talochée, sur cloisons allégées de brique creuse en terre cuite de 29x14x9 cm, pose avec du mortier de ciment, confectionné sur chantier, dosage 1:6, disposées tous les 80 cm et avec 30 cm de hauteur moyenne, arrêts supérieurs avec des guides de mortier de ciment, confectionné sur chantier, dosage 1:6; ISOLATION THERMIQUE: feutre isolant en laine minérale; IMPERMÉABILISATION: type monocouche, adhérée, constituée d'une membrane d'étanchéité souple type EVAC, composée d'une double feuille de polyoléfine thermoplastique avec acétate de vinyle éthylène, avec les deux faces revêtues de fibres de polyester non tissées, de 0,52 mm d'épaisseur et 335 g/m², fixée au support sur toute sa surface via mortier-colle amélioré C2 E, et recouvrements fixés avec du mortier-colle amélioré C2 E S1; COUCHE DE PROTECTION: revêtement de sol en carreaux céramiques en grès rustique, 20x20 cm pose en couche mince avec du mortier-colle de prise normale, C1 sans aucune caractéristique supplémentaire, couleur grise, sur une couche de régularisation de mortier de ciment, confectionné sur chantier, dosage 1:6, de 4 cm d'épaisseur, jointoiement avec du mortier de joints cémenteux amélioré, avec absorption d'eau réduite et résistance élevée à l'abrasion type CG 2 W A, couleur blanche, pour joints de 2 à 15 mm. Comprend les croisillons en PVC.
Critère d'évaluation économique: Le prix ne comprend ni l'exécution et le scellement des joints ni l'exécution des arrêts aux rencontres avec les parements et les écoulements.
Inclut: Implantation des points singuliers. Implantation des pentes et traçage des noues, des faîtages et des jonctions. Réalisation des pentes via l'enceinte au niveau des noues, des arêtiers et des joints, avec des murets de brique. Remplissage des joints avec du polystyrène expansé. Réalisation des cloisons allégées. Révision de la surface de base dans laquelle est réalisée la fixation de l'isolant conformément aux exigences de la technique à utiliser. Découpe, ajustement et mise en place de l'isolant. Réalisation d'un panneau en terre cuite à rainure et languette sur les parois. Coulage, extension et réglage de la couche de mortier de régularisation. Nettoyage et préparation de la surface. Application du mortier-colle. Mise en place de l'imperméabilisation. Déversement, extension et réglage du matériau de fixation ou de nivellement. Implantation des joints du revêtement de sol. Implantation du revêtement et de la bordure des joints et des points singuliers. Mise en place des carreaux avec joints larges. Scellement des joints du revêtement de sol et des joints périphériques. Jointoiement du revêtement.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 8.000 | 225.36 | 1802.88 |
| mt08aaa010a | m³ | Eau. (matériau) | 0.020 | 1085.28 | 21.71 |
| mt01arg005a | t | Sable de carrière, pour mortier confectionné sur le chantier. (matériau) | 0.139 | 11724.58 | 1629.72 |
| mt08cem000a | kg | Ciment gris en sacs. (matériau) | 21.250 | 78.86 | 1675.78 |
| mt16pea020b | m² | Panneau rigide en polystyrène expansé, selon NF EN 13163, usinage latéral droit, de 20 mm d'épaisseur, résistance thermique 0,55 m²K/W, conductivité thermique 0,036 W/(mK), pour joint de dilatation. (matériau) | 0.010 | 1145.55 | 11.46 |
| mt16lra040a | m² | Feutre isolant en laine minérale, selon NF EN 13162, revêtu sur une de ses faces par un complexe de papier kraft avec du polyéthylène qui agit comme un pare-vapeur, de 80 mm d'épaisseur, résistance thermique 2 m²K/W, conductivité thermique 0,042 W/(mK), Euroclasse F de réaction au feu selon NF EN 13501-1, capacité d'absorption d'eau à court terme <=1 kg/m² et coefficient de résistance à la diffusion de la vapeur d'eau 1,3. (matériau) | 1.200 | 7429.98 | 8915.98 |
| mt04lvg020c | U | Panneau céramique creux à rainure et languette, à revêtir, 80x25x3 cm, à bouts plans parallèles. (matériau) | 5.000 | 249.68 | 1248.40 |
| mt09mcr250a | kg | Mortier-colle amélioré, C2 E, avec temps ouvert allongé, selon NF EN 12004, pour la fixation de géomembranes, composé de ciments spéciaux, granulats sélectionnés et résines synthétiques. (matériau) | 4.000 | 506.46 | 2025.84 |
| mt15rev011a | m² | Membrane d'étanchéité souple type EVAC, composée d'une double feuille de polyoléfine thermoplastique avec acétate de vinyle éthylène, avec les deux faces revêtues de fibres de polyester non tissées, de 0,52 mm d'épaisseur et 335 g/m², selon NF EN 13956. (matériau) | 1.100 | 11203.01 | 12323.31 |
| mt09mcr250b | kg | Mortier-colle amélioré, C2 E S1, avec temps ouvert allongé et grande déformabilité, selon NF EN 12004, pour la fixation de recouvrements de géomembranes, composé de ciments spéciaux, granulats sélectionnés et résines synthétiques. (matériau) | 0.300 | 2170.56 | 651.17 |
| mt09mcr021g | kg | Mortier-colle de prise normale, C1, selon NF EN 12004, couleur grise. (matériau) | 4.000 | 253.23 | 1012.92 |
| mt18bcr010he800 | m² | Carreau céramique en grès rustique, 20x20 cm, 8,00F CFA/m², capacité d'absorption en eau 3%<=E<6%, groupe AII, selon NF EN 14411, résistance au glissement supérieur à 45 selon DIN CEN/TS 12633. (matériau) | 1.050 | 5247.66 | 5510.04 |
| mt18acc050b | U | Croisillons en PVC pour séparation entre 3 et 15 mm. (matériau) | 14.000 | 21.37 | 299.18 |
| mt18rcr010a300 | m | Plinthe céramique en grès rustique, de 7 cm de largeur, 3,00F CFA/m. (matériau) | 0.040 | 1967.87 | 78.71 |
| mt09mcp020fE | kg | Mortier de joints cémenteux amélioré, avec absorption d'eau réduite et résistance élevée à l'abrasion, type CG2 W A, selon NF EN 13888, couleur blanche, pour joints de 2 à 15 mm, à base de ciment à haute résistance, quartz, additifs spéciaux, pigments et résines synthétiques, pour jointoiement de tout type de pièces céramiques. (matériau) | 0.050 | 561.45 | 28.07 |
| mq06hor010 | h | Bétonnière électrique avec une capacité de gâchage de 160 l. (matériel) | 0.069 | 1683.71 | 116.18 |
| mo020 | h | Compagnon professionnel III/CP2 construction. (main-d'œuvre) | 0.991 | 2380.68 | 2359.25 |
| mo113 | h | Ouvrier d'exécution I/OE1 construction. (main-d'œuvre) | 1.855 | 1468.69 | 2724.42 |
| mo029 | h | Compagnon professionnel III/CP2 poseur de membranes d'étanchéité. (main-d'œuvre) | 0.165 | 2380.68 | 392.81 |
| mo067 | h | Ouvrier professionnel II/OP poseur de membranes d'étanchéité. (main-d'œuvre) | 0.165 | 1526.36 | 251.85 |
| mo054 | h | Compagnon professionnel III/CP2 poseur d'isolants rigides ou flexibles. (main-d'œuvre) | 0.064 | 2446.30 | 156.56 |
| mo101 | h | Ouvrier professionnel II/OP poseur d'isolants rigides ou flexibles. (main-d'œuvre) | 0.064 | 1526.36 | 97.69 |
| mo023 | h | Compagnon professionnel III/CP2 carreleur en revêtements de sols. (main-d'œuvre) | 0.508 | 2380.68 | 1209.39 |
| mo061 | h | Ouvrier professionnel II/OP carreleur en revêtements de sols. (main-d'œuvre) | 0.254 | 1526.36 | 387.70 |
| % | % | Frais de chantier des unités d'ouvrage | 2 % | 44931.02 | 898.62 |
|  |  | Coûts directs |  |  | 45829.64 |
