# Remplacement de la couche d'imperméabilisation, en toiture terrasse, non accessible, autoprotégée, par membrane bitumineuse

- Propriété du fichier: CYPE INGENIEROS, S.A.
- Format: FIEBDC-3/2002
- Zone géographique: République du Congo
- Devise: XAF
- Coûts indirects: 3.00 %
- Frais généraux: 13.00 %
- Bénéfice: 6.00 %
- TVA: 18.00 %

## E Enveloppe et finition extérieure

### ET Couvertures de toitures terrasses

#### ETR Réparations

**ETR070** m² Remplacement de la couche d'imperméabilisation, en toiture terrasse, non accessible, autoprotégée, par membrane bitumineuse.
Remplacement de la couche d'imperméabilisation détériorée, en toiture terrasse, non accessible, autoprotégée, par imperméabilisation bicouche adhérée, composée d'une membrane en bitume modifié par élastomère SBS, LBM(SBS)-30-FP, avec une armature de feutre de polyester renforcé et stabilisé de 150 g/m², de surface non protégée, et une membrane en bitume modifié par élastomère SBS, LBM(SBS)-56/G-FP, avec une armature de feutre de polyester non tissé de 180 g/m², avec une autoprotection minérale photocatalytique, avec effet décontaminant, bactéricide et fongicide de couleur blanche, totalement adhérées avec un chalumeau, sans coïncidence des joints.
Inclut: Implantation. Retrait de la membrane détériorée. Entassement du matériau retiré. Nettoyage et préparation de la surface. Mise en place de l'imperméabilisation. Nettoyage des restes d'ouvrage. Chargement manuel du matériau retiré et des restes d'ouvrage dans le camion ou la benne.
Critère pour le métré: Surface mesurée en projection horizontale, selon documentation graphique du Projet, à partir des faces intérieures des parapets ou des acrotères qui la délimitent.
Critère pour le mémoire: On mesurera, en projection horizontale, la surface réellement exécutée selon les spécifications du Projet, à partir des faces intérieures des parapets ou des acrotères qui la délimitent.

| Code | U | Désignation | Quantité | Prix | Montant |
|---|---|---|---|---|---|
| mt14ldg010epe | m² | Membrane en bitume modifié par élastomère SBS, LBM(SBS)-56/G-FP, de 4 mm d'épaisseur, masse nominale 5,6 kg/m², avec une armature de feutre de polyester non tissé de 180 g/m², avec une autoprotection minérale photocatalytique, avec effet décontaminant, bactéricide et fongicide de couleur blanche. Selon NF EN 13707. (matériau) | 1.200 | 12956.02 | 15547.22 |
| mt14lba010i | m² | Membrane en bitume modifié par élastomère SBS, LBM(SBS)-30-FP, de 3 mm d'épaisseur, masse nominale 3 kg/m², avec une armature de feutre de polyester renforcé et stabilisé de 150 g/m², de surface non protégée. Selon NF EN 13707. (matériau) | 1.200 | 3681.82 | 4418.18 |
| op00sop010 |  | Chalumeau pour soudure de membranes bitumineuses. | 1.000 | 0.00 | 0.00 |
| mo029 | h | Compagnon professionnel III/CP2 poseur de membranes d'étanchéité. (main-d'œuvre) | 0.671 | 2380.68 | 1597.44 |
| mo067 | h | Ouvrier professionnel II/OP poseur de membranes d'étanchéité. (main-d'œuvre) | 0.335 | 1526.36 | 511.33 |
| % | % | Frais de chantier des unités d'ouvrage | 2 % | 22074.17 | 441.48 |
|  |  | Coûts directs |  |  | 22515.65 |
