# Point singulier pour toiture inclinée de zinc

- Propriété du fichier: CYPE INGENIEROS, S.A.
- Format: FIEBDC-3/2002
- Zone géographique: République du Congo
- Devise: XAF
- Coûts indirects: 3.00 %
- Frais généraux: 13.00 %
- Bénéfice: 6.00 %
- TVA: 18.00 %

## E Enveloppe et finition extérieure

### EU Couvertures de toitures inclinées

#### EUZ Bacs en zinc

**EUZ020** m Point singulier pour toiture inclinée de zinc.
Bande d'égout pour toiture inclinée avec une pente supérieure à 5%, avec tôle pliée en zinc, de 0,8 mm d'épaisseur, 30 cm de développement et 4 plis, avec joint d'étanchéité. Comprend les accessoires de fixation des pièces à la toiture et le mastic de base neutre monocomposante, pour le scellement des joints.
Inclut: Implantation et mise en place de la finition. Fixation mécanique. Mise en place du joint d'étanchéité.
Critère pour le métré: Longueur mesurée selon documentation graphique du Projet, augmentée de 5 cm de chaque côté.
Critère pour le mémoire: On mesurera la longueur réellement exécutée selon les spécifications du Projet, y compris les appuis.

| Code | U | Désignation | Quantité | Prix | Montant |
|---|---|---|---|---|---|
| mt13ccz030ld | m | Tôle pliée en zinc, de 0,8 mm d'épaisseur, 30 cm de développement et 4 plis, pour bande d'égout. (matériau) | 1.000 | 9378.69 | 9378.69 |
| mt13ccg030d | U | Vis autoformeuse de 6,5x130 mm d'acier galvanisé, avec rondelle. (matériau) | 6.000 | 297.50 | 1785.00 |
| mt21vva011 | l | Mastic de base neutre monocomposante, pour le scellement des joints; à appliquer au pistolet. (matériau) | 0.025 | 12079.53 | 301.99 |
| mt13ccg040 | m | Joint d'étanchéité pour tôles profilées en acier. (matériau) | 1.000 | 2273.99 | 2273.99 |
| mo051 | h | Compagnon professionnel III/CP2 monteur de parois industrielles. (main-d'œuvre) | 0.252 | 2446.30 | 616.47 |
| mo098 | h | Ouvrier professionnel II/OP monteur de parois industrielles. (main-d'œuvre) | 0.126 | 1526.36 | 192.32 |
| % | % | Frais de chantier des unités d'ouvrage | 2 % | 14548.46 | 290.97 |
|  |  | Coûts directs |  |  | 14839.43 |
