# Paroi intérieure avec panneaux de sectorisation

- Propriété du fichier: CYPE INGENIEROS, S.A.
- Format: FIEBDC-3/2002
- Zone géographique: République du Congo
- Devise: XAF
- Coûts indirects: 3.00 %
- Frais généraux: 13.00 %
- Bénéfice: 6.00 %
- TVA: 18.00 %

## F Aménagements et finitions

### FC Cloisons

#### FCP Panneaux sandwich isolants

**FCP010** m² Paroi intérieure avec panneaux de sectorisation.
Paroi intérieure avec panneaux à rainure et languette de sectorisation acoustiques en acier galvanisé avec isolation incorporée, de 100 mm d'épaisseur et 1150 mm de largeur, constitués de côté extérieur en tôle micro-nervurée finition prélaqué, RC3 et RUV2, selon NF EN 10169, de 0,5 mm d'épaisseur, âme isolante de laine de roche de densité moyenne 120 kg/m³ et côté intérieur en tôle nervurée finition prélaqué, de 0,5 mm d'épaisseur, avec perforations de 3 mm de diamètre, conductivité thermique 0,37 W/(mK), Euroclasse A2-s1, d0 de réaction au feu selon NF EN 13501-1, résistance au feu EI 120 selon NF EN 1366-1, avec 36 dB d'indice global de réduction acoustique, Rw, fournissant une réduction du niveau global pondéré de pression au bruit aérien de 36,1 dBA et coefficient d'absorption acoustique moyen 0,85, selon NF EN ISO 354. Comprend les accessoires de fixation des panneaux et le silicone neutre oxymique pour le scellement des joints.
Critère d'évaluation économique: Le prix ne comprend pas la résolution des rencontres et des points singuliers.
Inclut: Implantation des panneaux. Mise en place et fixation des panneaux. Scellement des joints.
Critère pour le métré: Surface mesurée selon documentation graphique du Projet, sans dupliquer les coins ni les rencontres, en déduisant les ouvertures de surface supérieure à 3 m².
Critère pour le mémoire: On mesurera la surface réellement exécutée selon les spécifications du Projet, sans dupliquer les coins ni les rencontres, en déduisant les ouvertures de surface supérieure à 3 m².

| Code | U | Désignation | Quantité | Prix | Montant |
|---|---|---|---|---|---|
| mt12ppa021ka | m² | Panneau à rainure et languette de sectorisation acoustique en acier galvanisé avec isolation incorporée, de 100 mm d'épaisseur et 1150 mm de largeur, constitué de côté extérieur en tôle micro-nervurée finition prélaqué, RC3 et RUV2, selon NF EN 10169, de 0,5 mm d'épaisseur, âme isolante de laine de roche de densité moyenne 120 kg/m³ et côté intérieur en tôle nervurée finition prélaqué, de 0,5 mm d'épaisseur, avec perforations de 3 mm de diamètre, conductivité thermique 0,37 W/(mK), Euroclasse A2-s1, d0 de réaction au feu selon NF EN 13501-1, résistance au feu EI 120 selon NF EN 1366-1, avec 36 dB d'indice global de réduction acoustique, Rw, fournissant une réduction du niveau global pondéré de pression au bruit aérien de 36,1 dBA et coefficient d'absorption acoustique moyen 0,85, selon NF EN ISO 354. (matériau) | 1.050 | 46553.45 | 48881.12 |
| mt12ppa100b | U | Kit d'accessoires de fixation, pour panneaux sandwich isolants, dans des cloisons. (matériau) | 0.200 | 8292.39 | 1658.48 |
| mt21qui025a | U | Cartouche de 300 ml de silicone neutre oxymique, incolore, Euroclasse B-s3, d0 de réaction au feu, selon NF EN 13501-1, dureté Shore A approchée de 22, selon NF EN ISO 868 et reprise élastique >=90%, selon NF EN ISO 7389. (matériau) | 0.100 | 3710.20 | 371.02 |
| op00ciz010 |  | Cisaille. | 1.000 | 0.00 | 0.00 |
| op00roe010 |  | Grignoteuse. | 1.000 | 0.00 | 0.00 |
| op00ato010 |  | Tournevis. | 1.000 | 0.00 | 0.00 |
| op00tal010 |  | Perceuse. | 1.000 | 0.00 | 0.00 |
| mo053 | h | Compagnon professionnel III/CP2 plaquiste. (main-d'œuvre) | 0.463 | 2446.30 | 1132.64 |
| mo100 | h | Ouvrier professionnel II/OP plaquiste. (main-d'œuvre) | 0.463 | 1526.36 | 706.70 |
| % | % | Frais de chantier des unités d'ouvrage | 2 % | 52749.96 | 1055.00 |
|  |  | Coûts directs |  |  | 53804.96 |
