# Démolition d'un habillage de comble aménagé

- Propriété du fichier: CYPE INGENIEROS, S.A.
- Format: FIEBDC-3/2002
- Zone géographique: République du Congo
- Devise: XAF
- Coûts indirects: 3.00 %
- Frais généraux: 13.00 %
- Bénéfice: 6.00 %
- TVA: 18.00 %

## F Aménagements et finitions

### FD Doublages

#### FDD Démolition

**FDD030** m² Démolition d'un habillage de comble aménagé.
Démolition d'un habillage d'une plaque de plâtre, vissage sur une ossature métallique, avec des moyens manuels, sans affecter la stabilité des éléments constructifs contigus, et chargement manuel dans le camion ou la benne.
Critère d'évaluation économique: Le prix comprend la démolition des revêtements, des installations encastrées et des menuiseries et le démontage de l'ossature métallique.
Inclut: Démolition de l'habillage et de ses revêtements. Fragmentation des décombres en pièces maniables. Retrait et stockage des décombres. Nettoyage des restes d'ouvrage. Chargement manuel des décombres dans le camion ou la benne.
Critère pour le métré: Surface mesurée selon documentation graphique du Projet.
Critère pour le mémoire: On mesurera la surface réellement démolie selon les spécifications du Projet.

| Code | U | Désignation | Quantité | Prix | Montant |
|---|---|---|---|---|---|
| mo113 | h | Ouvrier d'exécution I/OE1 construction. (main-d'œuvre) | 0.322 | 1468.69 | 472.92 |
| % | % | Frais de chantier des unités d'ouvrage | 2 % | 472.92 | 9.46 |
|  |  | Coûts directs |  |  | 482.38 |
