# Profilé de transition entre les revêtements à différents niveaux, en acier inoxydable

- Propriété du fichier: CYPE INGENIEROS, S.A.
- Format: FIEBDC-3/2002
- Zone géographique: République du Congo
- Devise: XAF
- Coûts indirects: 3.00 %
- Frais généraux: 13.00 %
- Bénéfice: 6.00 %
- TVA: 18.00 %

## F Aménagements et finitions

### FE Éléments complémentaires de finitions

#### FEP Profilés décoratifs

**FEP130** m Profilé de transition entre les revêtements à différents niveaux, en acier inoxydable.
Profilé de transition entre les revêtements à différents niveaux, en acier inoxydable AISI 304, avec surface lisse, de 50 mm de largeur pour franchir des dénivelés entre 12 et 18 mm. POSE: avec des vis.
Inclut: Préparation de la surface support. Implantation. Découpe et préparation. Mise en place et fixation.
Critère pour le métré: Longueur mesurée selon documentation graphique du Projet. Le métré par casses et découpes n'a pas été augmenté, puisque 5% de pièces de plus ont été considérées dans la décomposition.
Critère pour le mémoire: On mesurera la longueur réellement exécutée selon les spécifications du Projet.

| Code | U | Désignation | Quantité | Prix | Montant |
|---|---|---|---|---|---|
| mt18jpc080l | m | Profilé de transition entre les revêtements à différents niveaux, en acier inoxydable AISI 304, avec surface lisse, de 50 mm de largeur pour franchir des dénivelés entre 12 et 18 mm, avec trous à visser à la surface support et vis. (matériau) | 1.050 | 5785.86 | 6075.15 |
| mo023 | h | Compagnon professionnel III/CP2 carreleur en revêtements de sols. (main-d'œuvre) | 0.069 | 2380.68 | 164.27 |
| % | % | Frais de chantier des unités d'ouvrage | 2 % | 6239.42 | 124.79 |
|  |  | Coûts directs |  |  | 6364.21 |
