# Faux plafond continu de panneaux en laine de roche

- Propriété du fichier: CYPE INGENIEROS, S.A.
- Format: FIEBDC-3/2002
- Zone géographique: République du Congo
- Devise: XAF
- Coûts indirects: 3.00 %
- Frais généraux: 13.00 %
- Bénéfice: 6.00 %
- TVA: 18.00 %

## F Aménagements et finitions

### FL Revêtements de plafonds

#### FLJ Plafonds suspendus non démontables, en fibres minérales

**FLJ010** m² Faux plafond continu de panneaux en laine de roche.
Faux plafond continu suspendu, situé à une hauteur inférieure à 4 m, constitué de: OSSATURE: structure métallique en acier galvanisé de profilés en C 28/60/28; PANNEAUX: panneaux acoustiques autoportants en laine de roche volcanique, composés de modules de 1200x1200x40 mm, avec la face visible revêtue avec un voile de couleur blanche et la face arrière revêtue avec un contrevoile con résistance à l'usure, finition de couleur blanche. Comprend les fixations pour l'ancrage des profilés, la pâte de séchage en poudre, la pâte à joints, la bande à joint, l'enduit et les accessoires de montage.
Inclut: Implantation des axes de la structure métallique. Signalisation des points d'ancrage au plancher ou à l'élément support. Nivellement et suspension des profilés primaires et secondaires de la structure. Découpe des panneaux. Fixation des panneaux. Résolution des rencontres et des points singuliers. Traitement des joints. Application de l'enduit.
Critère pour le métré: Surface mesurée entre les parements, selon documentation graphique du Projet, sans déduire les trémies pour les installations.
Critère pour le mémoire: On mesurera la surface réellement exécutée selon les spécifications du Projet, sans décompter les trémies pour les installations.

| Code | U | Désignation | Quantité | Prix | Montant |
|---|---|---|---|---|---|
| mt16par150ab | m² | Panneau acoustique autoportant en laine de roche volcanique, Euroclasse A2-s1, d0 de réaction au feu selon NF EN 13501-1, composé de modules de 1200x1200x40 mm, avec la face visible revêtue avec un voile de couleur blanche et la face arrière revêtue avec un contrevoile, con résistance à l'usure. (matériau) | 1.050 | 98331.11 | 103247.67 |
| mt12fpg080d | m | Profilé en C 28/60/28, en acier galvanisé type DX51D+Z140, selon NF DTU 25.41 P1-2 et NF EN 14195. (matériau) | 1.700 | 1932.13 | 3284.62 |
| mt12fta010a | U | Rondelle de fixation. (matériau) | 0.700 | 308.35 | 215.85 |
| mt12fta020a | U | Cheville étoile de fixation. (matériau) | 4.850 | 1801.60 | 8737.76 |
| mt12fta030a | m | Bande à joint, de 40 mm de largeur. (matériau) | 1.700 | 141.90 | 241.23 |
| mt12fta045a | kg | Pâte de séchage en poudre. (matériau) | 0.550 | 10338.55 | 5686.20 |
| mt12fta040a | kg | Pâte à joints. (matériau) | 0.350 | 9490.51 | 3321.68 |
| mt12fta050a | kg | Enduit couleur blanche. (matériau) | 1.100 | 19880.70 | 21868.77 |
| op00fre010 |  | Fraiseuse. | 1.000 | 0.00 | 0.00 |
| op00ato010 |  | Tournevis. | 1.000 | 0.00 | 0.00 |
| mo015 | h | Compagnon professionnel III/CP2 monteur de faux plafonds en plaques de plâtre. (main-d'œuvre) | 0.269 | 2446.30 | 658.05 |
| mo082 | h | Ouvrier professionnel II/OP monteur de faux plafonds en plaques de plâtre. (main-d'œuvre) | 0.269 | 1526.36 | 410.59 |
| % | % | Frais de chantier des unités d'ouvrage | 2 % | 147672.42 | 2953.45 |
|  |  | Coûts directs |  |  | 150625.87 |
