# Lissage et nivellement des parements intérieurs revêtus avec une peinture avec texture piquée ou gouttelette

- Propriété du fichier: CYPE INGENIEROS, S.A.
- Format: FIEBDC-3/2002
- Zone géographique: République du Congo
- Devise: XAF
- Coûts indirects: 3.00 %
- Frais généraux: 13.00 %
- Bénéfice: 6.00 %
- TVA: 18.00 %

## F Aménagements et finitions

### FP Peintures

#### FPR Réparation

**FPR020** m² Lissage et nivellement des parements intérieurs revêtus avec une peinture avec texture piquée ou gouttelette.
Lissage et nivellement des parements intérieurs revêtus avec une peinture avec texture piquée ou gouttelette, avec un mastic en poudre de couleur blanche, appliqué avec une truelle ou une spatule en couche successives, jusqu'à atteindre une épaisseur totale de 5 mm, avec préparation préalable du support par lissage, pour obtenir une meilleure adhérence.
Inclut: Protection des éléments du contour qui pourraient être affectés pendant les travaux. Préparation du support. Préparation du mélange. Application des couches successives.
Critère pour le métré: Surface mesurée selon documentation graphique du Projet.
Critère pour le mémoire: On mesurera la surface réellement exécutée selon les spécifications du Projet.

| Code | U | Désignation | Quantité | Prix | Montant |
|---|---|---|---|---|---|
| mt27pfj023a | kg | Enduit en poudre d'intérieur de 1,78 g/cm³ de densité, couleur blanche, à appliquer avec une spatule ou une truelle. (matériau) | 5.000 | 3010.14 | 15050.70 |
| mo038 | h | Compagnon professionnel III/CP2 peintre. (main-d'œuvre) | 0.147 | 2380.68 | 349.96 |
| % | % | Frais de chantier des unités d'ouvrage | 2 % | 15400.66 | 308.01 |
|  |  | Coûts directs |  |  | 15708.67 |
