# Protection latérale pour radiateur, en mousse de polyuréthane de haute densité

- Propriété du fichier: CYPE INGENIEROS, S.A.
- Format: FIEBDC-3/2002
- Zone géographique: République du Congo
- Devise: XAF
- Coûts indirects: 3.00 %
- Frais généraux: 13.00 %
- Bénéfice: 6.00 %
- TVA: 18.00 %

## F Aménagements et finitions

### FR Protections

#### FRA Protections de radiateurs

**FRA010** U Protection latérale pour radiateur, en mousse de polyuréthane de haute densité.
Protection latérale pour radiateur, en mousse de polyuréthane de haute densité, en forme de "L", de 50 mm d'épaisseur, avec recouvrement de PVC, couleur à choisir. Mise en place: à pression sur le radiateur avec un profilé autoadhésif et vissée à la surface support avec un profilé en aluminium.
Inclut: Implantation. Montage et fixation.
Critère pour le métré: Nombre d'unités prévues, selon documentation graphique du Projet.
Critère pour le mémoire: On mesurera le nombre d'unités réellement mises en place selon les spécifications du Projet.

| Code | U | Désignation | Quantité | Prix | Montant |
|---|---|---|---|---|---|
| mt53pdi110a | U | Protection latérale pour radiateur, en mousse de polyuréthane de haute densité, en forme de "L", de 50 mm d'épaisseur, avec recouvrement de PVC, couleur à choisir, avec un profilé autoadhésif à placer à pression sur le radiateur et un profilé en aluminium à visser à la surface support, Euroclasse B-s1, d0 de réaction au feu, selon NF EN 13501-1. (matériau) | 1.000 | 53957.19 | 53957.19 |
| mt26aaa240da | U | Cheville en nylon avec vis à tête fraisée, en acier inoxydable AISI 304, de 6 mm de diamètre et 35 mm de longueur. (matériau) | 3.000 | 203.99 | 611.97 |
| op00ato010 |  | Tournevis. | 1.000 | 0.00 | 0.00 |
| mo080 | h | Ouvrier professionnel II/OP monteur. (main-d'œuvre) | 0.124 | 1526.36 | 189.27 |
| % | % | Frais de chantier des unités d'ouvrage | 2 % | 54758.43 | 1095.17 |
|  |  | Coûts directs |  |  | 55853.60 |
