# Protection de coins, en vinyle

- Propriété du fichier: CYPE INGENIEROS, S.A.
- Format: FIEBDC-3/2002
- Zone géographique: République du Congo
- Devise: XAF
- Coûts indirects: 3.00 %
- Frais généraux: 13.00 %
- Bénéfice: 6.00 %
- TVA: 18.00 %

## F Aménagements et finitions

### FR Protections

#### FRC Protections de coins

**FRC010** m Protection de coins, en vinyle.
Protection de coins à 90°, de 50x50 mm, constitué de: un profilé en aluminium, fixé avec vis et chevilles à expansion au parement, protection en vinyle de 2 mm d'épaisseur, de couleur grise, fixée par clipsage au profilé en aluminium et finition aux extrémités avec des bouchons en ABS.
Inclut: Implantation des points de fixation. Fixation du profilé en aluminium. Mise en place de la protection en vinyle. Mise en place des bouchons aux extrémités.
Critère pour le métré: Longueur mesurée aux axes, selon documentation graphique du Projet.
Critère pour le mémoire: On mesurera, aux axes, la longueur réellement exécutée selon les spécifications du Projet.

| Code | U | Désignation | Quantité | Prix | Montant |
|---|---|---|---|---|---|
| mt53pdi030a | m | Protection de coins à 90°, de 50x50 mm, constitué de: un profilé en aluminium, vis et chevilles à expansion, protection en vinyle de 2 mm d'épaisseur, de couleur grise, Euroclasse B-s1, d0 de réaction au feu, selon NF EN 13501-1, clips et bouchons en ABS pour arrêt des extrémités. (matériau) | 1.050 | 57722.25 | 60608.36 |
| mo011 | h | Compagnon professionnel III/CP2 monteur. (main-d'œuvre) | 0.062 | 2446.30 | 151.67 |
| mo080 | h | Ouvrier professionnel II/OP monteur. (main-d'œuvre) | 0.062 | 1526.36 | 94.63 |
| % | % | Frais de chantier des unités d'ouvrage | 2 % | 60854.66 | 1217.09 |
|  |  | Coûts directs |  |  | 62071.75 |
