# Protection de nez de marche, en caoutchouc

- Propriété du fichier: CYPE INGENIEROS, S.A.
- Format: FIEBDC-3/2002
- Zone géographique: République du Congo
- Devise: XAF
- Coûts indirects: 3.00 %
- Frais généraux: 13.00 %
- Bénéfice: 6.00 %
- TVA: 18.00 %

## F Aménagements et finitions

### FR Protections

#### FRE Protections d'escaliers

**FRE010** m Protection de nez de marche, en caoutchouc.
Protection de nez de marche, en caoutchouc, avec ailes de 50x30 mm et 2 mm d'épaisseur, couleur noire. Mise en place: avec des vis et des chevilles.
Inclut: Implantation. Montage et fixation.
Critère pour le métré: Longueur mesurée selon documentation graphique du Projet.
Critère pour le mémoire: On mesurera la longueur réellement exécutée selon les spécifications du Projet.

| Code | U | Désignation | Quantité | Prix | Montant |
|---|---|---|---|---|---|
| mt53pdi190a | m | Protection de nez de marche, en caoutchouc, avec ailes de 50x30 mm et 2 mm d'épaisseur, couleur noire, Euroclasse B-s1, d0 de réaction au feu, selon NF EN 13501-1. (matériau) | 1.000 | 26316.10 | 26316.10 |
| mt26aaa240da | U | Cheville en nylon avec vis à tête fraisée, en acier inoxydable AISI 304, de 6 mm de diamètre et 35 mm de longueur. (matériau) | 4.000 | 203.99 | 815.96 |
| op00ato010 |  | Tournevis. | 1.000 | 0.00 | 0.00 |
| mo080 | h | Ouvrier professionnel II/OP monteur. (main-d'œuvre) | 0.186 | 1526.36 | 283.90 |
| % | % | Frais de chantier des unités d'ouvrage | 2 % | 27415.96 | 548.32 |
|  |  | Coûts directs |  |  | 27964.28 |
