# Arrêt pour porte intérieure. Mise en place sur le sol

- Propriété du fichier: CYPE INGENIEROS, S.A.
- Format: FIEBDC-3/2002
- Zone géographique: République du Congo
- Devise: XAF
- Coûts indirects: 3.00 %
- Frais généraux: 13.00 %
- Bénéfice: 6.00 %
- TVA: 18.00 %

## F Aménagements et finitions

### FR Protections

#### FRO Protections de portes

**FRO010** U Arrêt pour porte intérieure. Mise en place sur le sol.
Butoir pour porte intérieure, type quart de sphère, pour mise en place sur le sol, imitation bois, fixé avec vis.
Inclut: Implantation des points de fixation. Montage et fixation.
Critère pour le métré: Nombre d'unités prévues, selon documentation graphique du Projet.
Critère pour le mémoire: On mesurera le nombre d'unités réellement mises en place selon les spécifications du Projet.

| Code | U | Désignation | Quantité | Prix | Montant |
|---|---|---|---|---|---|
| mt53pdi050ff | U | Butoir pour porte intérieure, type quart de sphère, pour mise en place sur le sol, imitation bois. (matériau) | 1.000 | 5039.15 | 5039.15 |
| mt12ppl016 | U | Vis autoformeuse protégée contre l'oxydation. (matériau) | 1.000 | 35.48 | 35.48 |
| mo080 | h | Ouvrier professionnel II/OP monteur. (main-d'œuvre) | 0.062 | 1526.36 | 94.63 |
| % | % | Frais de chantier des unités d'ouvrage | 2 % | 5169.26 | 103.39 |
|  |  | Coûts directs |  |  | 5272.65 |
