# Revêtement mural intérieur avec panneau antichocs alvéolé en PVC

- Propriété du fichier: CYPE INGENIEROS, S.A.
- Format: FIEBDC-3/2002
- Zone géographique: République du Congo
- Devise: XAF
- Coûts indirects: 3.00 %
- Frais généraux: 13.00 %
- Bénéfice: 6.00 %
- TVA: 18.00 %

## F Aménagements et finitions

### FR Protections

#### FRR Feuilles et panneaux de protection pour revêtements muraux

**FRR030** m² Revêtement mural intérieur avec panneau antichocs alvéolé en PVC.
Revêtement mural intérieur avec panneau antichocs alvéolé en PVC, de 200x3000 mm et 8 mm d'épaisseur, couleur blanche. Mise en place: avec des agrafes en acier inoxydable, sur lattes en MDF, en position horizontale, séparées de 40 cm entre elles et fixées au parement vertical avec des vis et des chevilles.
Inclut: Préparation et nettoyage du parement vertical. Implantation et coupe des lambourdes. Fixation des lattes. Implantation et coupe des panneaux. Mise en place des panneaux et des profils de finition.
Critère pour le métré: Surface mesurée selon documentation graphique du Projet, en déduisant les ouvertures de surface supérieure à 2 m².
Critère pour le mémoire: On mesurera la surface réellement exécutée selon les spécifications du Projet, en déduisant les ouvertures de surface supérieure à 2 m².

| Code | U | Désignation | Quantité | Prix | Montant |
|---|---|---|---|---|---|
| mt12pvc020e | m² | Panneau antichocs alvéolé en PVC, de 200x3000 mm et 8 mm d'épaisseur, couleur blanche, Euroclasse B-s3, d0 de réaction au feu, selon NF EN 13501-1, avec le prix augmenté de 20% pour cause de profils de finition. (matériau) | 1.050 | 36503.75 | 38328.94 |
| mt12pvc030a | m | Latte en MDF, de 30x10x3000 mm, pour paroi. (matériau) | 2.500 | 1204.05 | 3010.13 |
| mt26aaa240da | U | Cheville en nylon avec vis à tête fraisée, en acier inoxydable AISI 304, de 6 mm de diamètre et 35 mm de longueur. (matériau) | 6.000 | 203.99 | 1223.94 |
| mt16aaa070 | U | Agrafe en acier inoxydable, de 14 mm. (matériau) | 12.500 | 341.95 | 4274.38 |
| mo017 | h | Compagnon professionnel III/CP2 menuisier bois. (main-d'œuvre) | 0.309 | 2415.10 | 746.27 |
| mo058 | h | Ouvrier professionnel II/OP menuisier bois. (main-d'œuvre) | 0.309 | 1535.80 | 474.56 |
| % | % | Frais de chantier des unités d'ouvrage | 2 % | 48058.22 | 961.16 |
|  |  | Coûts directs |  |  | 49019.38 |
