# Revêtement mural intérieur avec panneau en mousse de polyuréthane de haute densité

- Propriété du fichier: CYPE INGENIEROS, S.A.
- Format: FIEBDC-3/2002
- Zone géographique: République du Congo
- Devise: XAF
- Coûts indirects: 3.00 %
- Frais généraux: 13.00 %
- Bénéfice: 6.00 %
- TVA: 18.00 %

## F Aménagements et finitions

### FR Protections

#### FRR Feuilles et panneaux de protection pour revêtements muraux

**FRR050** m² Revêtement mural intérieur avec panneau en mousse de polyuréthane de haute densité.
Revêtement mural intérieur avec panneau en mousse de polyuréthane de haute densité renforcé avec une surface en bois, pour intérieur, de 1200 mm de hauteur, 1000 mm de longueur et 30 mm d'épaisseur, avec recouvrement de PVC, couleur à choisir. Mise en place: avec des vis et des chevilles.
Inclut: Préparation et nettoyage du parement vertical. Implantation. Mise en place et fixation du revêtement.
Critère pour le métré: Surface mesurée selon documentation graphique du Projet, en déduisant les ouvertures de surface supérieure à 2 m².
Critère pour le mémoire: On mesurera la surface réellement exécutée selon les spécifications du Projet, en déduisant les ouvertures de surface supérieure à 2 m².

| Code | U | Désignation | Quantité | Prix | Montant |
|---|---|---|---|---|---|
| mt53pdi070a | U | Panneau en mousse de polyuréthane de haute densité renforcé avec une surface en bois, pour intérieur, de 1200 mm de hauteur, 1000 mm de longueur et 30 mm d'épaisseur, avec recouvrement de PVC, couleur à choisir, autoadhésif et ailes renforcées à ses extrémités, avec trous à visser à la surface support, Euroclasse B-s1, d0 de réaction au feu, selon NF EN 13501-1. (matériau) | 0.833 | 73071.13 | 60868.25 |
| mt26aaa240da | U | Cheville en nylon avec vis à tête fraisée, en acier inoxydable AISI 304, de 6 mm de diamètre et 35 mm de longueur. (matériau) | 8.000 | 203.99 | 1631.92 |
| op00ato010 |  | Tournevis. | 1.000 | 0.00 | 0.00 |
| mo011 | h | Compagnon professionnel III/CP2 monteur. (main-d'œuvre) | 0.247 | 2446.30 | 604.24 |
| mo080 | h | Ouvrier professionnel II/OP monteur. (main-d'œuvre) | 0.247 | 1526.36 | 377.01 |
| % | % | Frais de chantier des unités d'ouvrage | 2 % | 63481.42 | 1269.63 |
|  |  | Coûts directs |  |  | 64751.05 |
