# Parquet mosaïque

- Propriété du fichier: CYPE INGENIEROS, S.A.
- Format: FIEBDC-3/2002
- Zone géographique: République du Congo
- Devise: XAF
- Coûts indirects: 3.00 %
- Frais généraux: 13.00 %
- Bénéfice: 6.00 %
- TVA: 18.00 %

## F Aménagements et finitions

### FS Revêtements de sols

#### FSB Bois

**FSB050** m² Parquet mosaïque.
Parquet mosaïque lamparquet, constitué de planchettes en bois de tola, de 250x50x10 mm, adossées les unes aux autres mais non unies entre elles, placées avec un adhésif à base de polyuréthane en damier, et le bois du revêtement protégé de l'éventuel passage de l'eau sous forme de vapeur à travers le plancher et de l'apparition de condensations via film de polyéthylène de 0,2 mm. Comprend le ponçage, le polissage, le rebouchage, l'application de couches de fond et le vernis final avec trois couches de vernis de polyuréthane de deux composants P-6/8.
Inclut: Mise en place du pare-vapeur. Déversement et extension de l'adhésif sur le support. Mise en place des planches de parquet. Nettoyage de l'adhésif excédant. Ponçage et lissage de la surface. Rebouchage et application de la couche de fond. Verni.
Critère pour le métré: Surface utile, mesurée selon documentation graphique du Projet. Le métré par casses et découpes n'a pas été augmenté, puisque 5% de pièces de plus ont été considérées dans la décomposition.
Critère pour le mémoire: On mesurera la surface réellement exécutée selon les spécifications du Projet.

| Code | U | Désignation | Quantité | Prix | Montant |
|---|---|---|---|---|---|
| mt15mbv100a | m² | Film de polyéthylène, de 0,2 mm d'épaisseur. (matériau) | 1.100 | 256.47 | 282.12 |
| mt18mva040 | kg | Adhésif de réaction en polyuréthane, pour collage du bois. (matériau) | 1.100 | 2846.77 | 3131.45 |
| mt18mpm020f | m² | Planchette de lamparquet, bois massif de tola, 250x50x10 mm, selon NF EN 13227 et NF EN 14342. (matériau) | 1.030 | 7463.15 | 7687.04 |
| mt27tmp010 | l | Vernis de polyuréthane à deux composants P-6/8. (matériau) | 0.900 | 8454.81 | 7609.33 |
| mq08war160 | h | Ponceuse pour revêtements en bois, équipée de rouleaux à poncer et d'un système d'aspiration. (matériel) | 0.174 | 2323.03 | 404.21 |
| op00cla010 |  | Cloueuse pneumatique. | 1.000 | 0.00 | 0.00 |
| op00cep010 |  | Varlope. | 1.000 | 0.00 | 0.00 |
| op00tro010 |  | Scie à tronçonner. | 1.000 | 0.00 | 0.00 |
| mo025 | h | Compagnon professionnel III/CP2 parqueteur. (main-d'œuvre) | 1.255 | 2380.68 | 2987.75 |
| mo063 | h | Ouvrier professionnel II/OP parqueteur. (main-d'œuvre) | 0.517 | 1526.36 | 789.13 |
| % | % | Frais de chantier des unités d'ouvrage | 2 % | 22891.03 | 457.82 |
|  |  | Coûts directs |  |  | 23348.85 |
