# Plinthe en aluminium

- Propriété du fichier: CYPE INGENIEROS, S.A.
- Format: FIEBDC-3/2002
- Zone géographique: République du Congo
- Devise: XAF
- Coûts indirects: 3.00 %
- Frais généraux: 13.00 %
- Bénéfice: 6.00 %
- TVA: 18.00 %

## F Aménagements et finitions

### FS Revêtements de sols

#### FSK Plinthes métalliques

**FSK020** m Plinthe en aluminium.
Plinthe en aluminium anodisé, de 60 mm de hauteur, couleur argent. POSE: avec un adhésif.
Inclut: Nettoyage et préparation de la surface support. Implantation. Découpe de la plinthe. Mise en place et fixation de la plinthe. Résolution des coins et des rencontres. Nettoyage final.
Critère pour le métré: Longueur mesurée selon documentation graphique du Projet, sans inclure les largeurs de passage. Le métré par casses et découpes n'a pas été augmenté, puisque 5% de pièces de plus ont été considérées dans la décomposition.
Critère pour le mémoire: On mesurera la longueur réellement exécutée selon les spécifications du Projet.

| Code | U | Désignation | Quantité | Prix | Montant |
|---|---|---|---|---|---|
| mt47adc110a | kg | Adhésif spécial de polyuréthane bicomposant. (matériau) | 0.060 | 4080.53 | 244.83 |
| mt18rpp010a | m | Plinthe en aluminium anodisé, de 60 mm de hauteur, couleur argent, y compris pièces pour unions, résolution des angles et terminaisons. (matériau) | 1.050 | 11224.64 | 11785.87 |
| mo023 | h | Compagnon professionnel III/CP2 carreleur en revêtements de sols. (main-d'œuvre) | 0.165 | 2380.68 | 392.81 |
| % | % | Frais de chantier des unités d'ouvrage | 2 % | 12423.51 | 248.47 |
|  |  | Coûts directs |  |  | 12671.98 |
