# Fermeture de dénivelé pour plancher technique

- Propriété du fichier: CYPE INGENIEROS, S.A.
- Format: FIEBDC-3/2002
- Zone géographique: République du Congo
- Devise: XAF
- Coûts indirects: 3.00 %
- Frais généraux: 13.00 %
- Bénéfice: 6.00 %
- TVA: 18.00 %

## F Aménagements et finitions

### FS Revêtements de sols

#### FSQ Planchers techniques

**FSQ040** m Fermeture de dénivelé pour plancher technique.
Réalisation de fermeture de dénivelé pour plancher technique, réalisée avec panneaux avec un noyau aggloméré en bois de haute densité, supérieur ou égal à 650 kg/m³. Comprend l'implantation, la fixation, le nivellement et le revêtement. Totalement montée, avec tous les éléments nécessaires à son installation.
Inclut: Implantation. Mise en place, nivellement et fixation des panneaux.
Critère pour le métré: Longueur mesurée selon documentation graphique du Projet.
Critère pour le mémoire: On mesurera la longueur réellement exécutée selon les spécifications du Projet.

| Code | U | Désignation | Quantité | Prix | Montant |
|---|---|---|---|---|---|
| mt12pmm030 | m | Fermeture de dénivelé pour plancher technique, réalisée avec panneaux avec un noyau aggloméré en bois de haute densité, supérieur ou égal à 650 kg/m³; y compris revêtement. (matériau) | 1.000 | 51293.11 | 51293.11 |
| mo011 | h | Compagnon professionnel III/CP2 monteur. (main-d'œuvre) | 0.138 | 2446.30 | 337.59 |
| mo080 | h | Ouvrier professionnel II/OP monteur. (main-d'œuvre) | 0.138 | 1526.36 | 210.64 |
| % | % | Frais de chantier des unités d'ouvrage | 2 % | 51841.34 | 1036.83 |
|  |  | Coûts directs |  |  | 52878.17 |
