# Rainurage pour plancher technique

- Propriété du fichier: CYPE INGENIEROS, S.A.
- Format: FIEBDC-3/2002
- Zone géographique: République du Congo
- Devise: XAF
- Coûts indirects: 3.00 %
- Frais généraux: 13.00 %
- Bénéfice: 6.00 %
- TVA: 18.00 %

## F Aménagements et finitions

### FS Revêtements de sols

#### FSQ Planchers techniques

**FSQ050** U Rainurage pour plancher technique.
Réalisation d'un rainurage de panneau de plancher technique, pour la mise en place postérieure de trappe d'accès aux installations ou de grilles de ventilation (non comprises dans ce prix). Comprend l'implantation, les découpes des pièces et la résolution des rencontres. Totalement terminé.
Inclut: Implantation. Découpe des pièces. Réalisation du rainurage.
Critère pour le métré: Nombre d'unités prévues, selon documentation graphique du Projet.
Critère pour le mémoire: On mesurera le nombre d'unités réellement exécutées selon les spécifications du Projet.

| Code | U | Désignation | Quantité | Prix | Montant |
|---|---|---|---|---|---|
| mo011 | h | Compagnon professionnel III/CP2 monteur. (main-d'œuvre) | 0.827 | 2446.30 | 2023.09 |
| mo080 | h | Ouvrier professionnel II/OP monteur. (main-d'œuvre) | 0.827 | 1526.36 | 1262.30 |
| % | % | Frais de chantier des unités d'ouvrage | 2 % | 3285.39 | 65.71 |
|  |  | Coûts directs |  |  | 3351.10 |
