# Bouton tactile antidérapant en aluminium

- Propriété du fichier: CYPE INGENIEROS, S.A.
- Format: FIEBDC-3/2002
- Zone géographique: République du Congo
- Devise: XAF
- Coûts indirects: 3.00 %
- Frais généraux: 13.00 %
- Bénéfice: 6.00 %
- TVA: 18.00 %

## F Aménagements et finitions

### FS Revêtements de sols

#### FSY Systèmes de revêtements de sols tactiles

**FSY030** U Bouton tactile antidérapant en aluminium.
Bouton tactile antidérapant en aluminium anodisé, de 25 mm de diamètre et 3 mm de hauteur, de couleur noire, fixé avec adhésif en polyuréthane sur le revêtement de sol, via l'utilisation d'un gabarit.
Inclut: Implantation et fixation du gabarit au revêtement de sol. Fixation du bouton tactile au revêtement de sol.
Critère pour le métré: Nombre d'unités prévues, selon documentation graphique du Projet.
Critère pour le mémoire: On mesurera le nombre d'unités réellement mises en place selon les spécifications du Projet.

| Code | U | Désignation | Quantité | Prix | Montant |
|---|---|---|---|---|---|
| mt47pta035b | U | Bouton tactile antidérapant en aluminium anodisé, de 25 mm de diamètre et 3 mm de hauteur, de couleur noire, à fixer avec un adhésif sur le revêtement de sol. (matériau) | 1.000 | 5116.29 | 5116.29 |
| mt47adc110a | kg | Adhésif spécial de polyuréthane bicomposant. (matériau) | 0.100 | 4080.53 | 408.05 |
| mt47pta020 | m² | Gabarit réutilisable pour le montage de revêtements de sol tactiles. (matériau) | 0.005 | 117508.51 | 587.54 |
| mt27wav030 | m | Bande de papier de 5 cm de largeur. (matériau) | 0.100 | 64.12 | 6.41 |
| mo080 | h | Ouvrier professionnel II/OP monteur. (main-d'œuvre) | 0.062 | 1526.36 | 94.63 |
| % | % | Frais de chantier des unités d'ouvrage | 2 % | 6212.92 | 124.26 |
|  |  | Coûts directs |  |  | 6337.18 |
