# Pont d'adhérence entre mortier de réparation et béton existant, et protecteur d'armatures en acier, à base de ciment

- Propriété du fichier: CYPE INGENIEROS, S.A.
- Format: FIEBDC-3/2002
- Zone géographique: République du Congo
- Devise: XAF
- Coûts indirects: 3.00 %
- Frais généraux: 13.00 %
- Bénéfice: 6.00 %
- TVA: 18.00 %

## G Structure et gros oeuvre

### GA Transformations et réparations

#### GAC Traitements de protection d'éléments en béton armé

**GAC010** m² Pont d'adhérence entre mortier de réparation et béton existant, et protecteur d'armatures en acier, à base de ciment.
Application manuelle d'impression, à base de ciment, granulats sélectionnés, polymères et additifs, pour la protection et la passivation des armatures en acier, et comme pont d'adhérence entre mortiers de réparation et béton existant, garantissant l'adhérence entre les deux, (rendement: 1 kg/m²).
Critère d'évaluation économique: Le prix ne comprend pas le mortier de réparation.
Inclut: Humectage de la surface support. Préparation du mélange. Application du produit. Séchage.
Critère pour le métré: Surface mesurée selon documentation graphique du Projet.
Critère pour le mémoire: On mesurera la surface réellement exécutée selon les spécifications du Projet.

| Code | U | Désignation | Quantité | Prix | Montant |
|---|---|---|---|---|---|
| mt09rep030b | kg | Impression, à base de ciment, granulats sélectionnés, polymères et additifs, pour la protection et la passivation des armatures en acier, et comme pont d'adhérence entre mortiers de réparation et béton existant, selon NF EN 1504-7. (matériau) | 1.000 | 3442.40 | 3442.40 |
| mo112 | h | Ouvrier d'exécution I/OE2 construction. (main-d'œuvre) | 0.143 | 1492.72 | 213.46 |
| % | % | Frais de chantier des unités d'ouvrage | 2 % | 3655.86 | 73.12 |
|  |  | Coûts directs |  |  | 3728.98 |
